# CLEMENSSTR. 33, WOHNUNGSNEUBAU MIT KITA UND TG
Angebotsaufforderung (GAEB DA XML 3.3, DA83)
Projekt: M2308
Währung: EUR
Auftraggeber: Stadibau GmbH, Schwere-Reiter-Straße 11, 80637 München
Erstellt mit: GXML Toolbox V3.3 R20230829, iTWO_64 V25.0.650, 04.03.2026

## A - ALLGEMEINE BAUBESCHREIBUNG, ÖRTLICHE VERHÄLTNISSE
A.1 BAUVORHABEN

Wohnungsneubau mit Kindertagesstätte (KiTa) und Tiefgarage (TG):
Clemensstraße 33, 80803 München
Gemarkung Schwabing, Fl.-Nr. 394/28, 394/82, 393

Bauherr:
Stadibau – Gesellschaft für den Staatsbediensteten Wohnungsbau in Bayern mbH,
Schwere-Reiter-Straße 11, 80637 München

Das Bauvorhaben besteht aus dem Neubau von 2 Wohngebäuden mit gesamt 51 Wohneinheiten,
einer Kindertageseinrichtung mit 4 Gruppen KiKri, 4 Gruppen KiGa sowie einer Tiefgarage mit 29 Stellplätzen.

Zu Beginn der Maßnahme ist das Grundstück mit einem Bestandsgebäude, dem ehemaligen Fachhochschulgebäude für Fotografie, bebaut. Das Gebäude wird vollständig rückgebaut.

Gebäudedaten:
Grundstücksfläche ca.  3.400 m2
Geschossfläche ca.  7.000 m2
Bruttogrundfläche (BGF) ca.  9.900 m2
Bruttorauminhalt (BRI) ca.33.800 m3
Wohnfläche ca.  3.800 m2
Gewerbliche Nutzfläche ca.  1.000 m2

A.2 GRUNDSTÜCK
Das Baugrundstück befindet sich in der Clemensstraße 33 in 80803 München,
Stadtteil Schwabing.
Die Clemensstraße ist als Fahrradstraße ausgewiesen.
An die östliche Grundstücksgrenze schließt ein Freigelände mit öffentlichem Spielplatz an.
An der westlichen Grundstücksgrenze befindet sich in der Clemensstraße 37 eine Kindertagesstätte mit Aussenbereich.

Auf dem Grundstück befindet sich ein großer, erhaltenswerter Baumbestand.

NN-Höhenlage: ± 0.00 = ca. 509,55 m ü.NHN
Mittlerer Grundwasserstand (MW): 504,2 m ü NHN,
Höchstgrundwasserstand (HW 40): 505,5 m ü NHN,
Bemessungswasserstand (HHW): 506,0 m ü NHN

Schneelastzone: 1a
Windlastzone: 2
Erdbebenzone: München ist gemäß DIN EN 1998-1 (2010-12)
und DIN EN 1998-1/NA (2011-01) keiner Erdbebenzone zugeordnet.

A.3 VORGESEHENE MASSNAHMEN
Das Vorhaben ist in zwei Gebäude aufgeteilt die unterirdisch verbunden sind.
Der Hauptbaukörper (Haus A) bildet den L-förmigen Gebäudeabdruck des Bestands nach
und wird ergänzt durch den Anbau an die östliche Grundstücksgrenze.
Ein zweiter Baukörper (Haus B) baut an die westliche Grundstücksgrenze an. Zum Erhalt einer
ortsprägenden Baumgruppe wird der Blockrand unterbrochen und die Gebäude bilden einen
für den Entwurf charakteristischen Eingangshof.

Das  Haus A soll im südöstlichen Grundstücksbereich errichtet werden.
Das Haus B wird an der nordwestl¿sïichen Grundstückgrenze, direkt im Anschluss an das Nachbargebäude Clemensstraße 37 errichtet.

Haus A, EG:
Nutzung Kindertageseinrichtung, 2 Gruppen (je 25 Kinder) Kindergarten, 2 Gruppen (je 12 Kinder) Kinderkrippe, ausgenommen Zugänge und Treppenhaus Wohnen,
Haus A_V und Haus A_R, sowie Müllraum und Zufahrt, Rampe TG
Haus A, 1.OG: Nutzung Kindertageseinrichtung, 2 Gruppen (je 25 Kinder) Kindergarten, 2 Gruppen (je 12 Kinder) Kinderkrippe, ausgenommen Haus A_V 2 Wohneinheiten und
Treppenhaus Wohnen, Haus A_V und Haus A_R
Haus A, 2.OG bis 6. OG (DG): Nutzung Wohnen, 40 Wohneinheiten
Haus B, EG bis 6.OG (DG): Nutzung Wohnen, 11 Wohneinheiten
Haus A und Haus B: 4 Gruppen Kindergarten, 4 Gruppen Kinderkrippe, 51 Wohneinheiten
Haus A und Haus B, UG: Tiefgarage, 29 Stellplätze, 1 STP behindertengerecht, 28 STP
Duplex-Parksystem, Technikräume für Kindertagesstätte und Wohnen, Abstellräume
Wohnen, Räume für Kinderwagen und Mobilitätshilfen

Grundsätzlich sind folgende Bezeichnungen der Gebäudeunterteilungen vorgesehen:

Haus A Vordergebäude
Haus A Zwischengebäude
Haus A Rückgebäude
Haus B

A.4 STICHPUNKTARTIGE BAUBESCHREIBUNG:

Außenwände einschl. Putz, Dämmstoffe, Bekleidungen:
WD-Ziegel 42,5 cm /
Stahlbeton 25 cm, WDVS mit 20 cm Wärmedämmung, Außenputz,
Unterirdisch: WU-Stahlbeton 25-30 cm, Perimeterdämmumg 12 cm

Tragende Wände, Stützen:
Mauerwerk 24 cm,
Treppenhäuser/Wohnungstrennwände: Verfüllziegel/Füllbeton,
teilweise Stahlbeton 24-30 cm nach statischer/bauphysikalischer Notwendigkeit

Trennwände:
Mauerwerk 11,5 cm,
teilweise Trockenbauwand / Trockenbauvorsatzschale,
Kellerabteiltrennwand: Montagewand Metall

Brandwände, Wände anstelle von Brandwänden:
WD-Ziegel 42,5 cm
Stahlbeton 25 cm, WDVS mit 20 cm Wärmedämmung,
Putz

Decken:
Stahlbeton 22-25 cm, teilweise 40-60 cm nach statischer Notwendigkeit,
Wohnbereich: Deckenspachtelung, teilweise Abhangdecken in Bädern,
KiTa mit Abhangdecken, teilweise Akustikabhangdecken

Fußbodenaufbau:
Wärmedämmung, Trittschalldämmung, Schwimmender Heizestrich,
Wohnen: Fertigparkett / Fliesen,
KiTa: Linoleum / Fliesen,
Treppenhäuser: Natursteisenn

Tragwerk des Daches:
Steildach: Stahlbeton 22 cm,
Gauben: Holzsparrenkonstruktion,
Flachdach: Stahlbeton 25 cm,

Dachhaut, Dämmstoffe:
Steildach: Ziegeldeckung, Lattung/Konterlattung, Dämmung 22 cm,
Gauben: Metalldeckung, Schalung, Dämmung 16 cm,
Flachdach: Retentionsdach, Gefälledämmung PIR, Abdichtung
Treppen:
Betonfertigteiltreppen, schallentkoppelt, Natursteinbelag

Treppenraumwände einschl. Türen:
Wände: Mauerwerk 24 cm, Verfüllziegel/Füllbeton
Wohnungstür: Vollwandig, dicht, selbstschließend,
Flurtür: Rauchdicht, selbstschließend

Wände notw. Flure einschl. Türen:
Wände: Mauerwerk 24 cm, Verfüllziegel/Füllbeton
Wohnungstür: Dichtschließend,
Flurtüre: Rauchdicht, selbstschließend

Haustechnische Leistungen (Heizungs-, Lüftungs-, Sanitär-, Elektroarbeiten) im gesamten Gebäude sowie  im Aussenbereich.

- Ende der Allgemeinen Baubeschreibung, örtlichen Verhältnisse -

## B - ZUSÄTZLICHE ALLGEMEINE VERTRAGSBEDINGUNGEN
B.1 VERTRAGSGRUNDLAGEN
Folgende Vorschriften werden Vertragsbestandteil und sind zu beachten:
- Die allgemeinen technischen Vorschriften für Bauleistungen nach VOB/B und VOB/C in der zum Zeitpunkt
  des Vertragsabschlusses geltenden Fassung.
- Die Deutschen Industrienormen DIN, die für das ausgeschriebene Leistungsgebiet anwendbar sind.
- Die Bayerische Bauordnung.
- Die anerkannten Regeln der Technik.
- Alle einschlägigen Richtlinien und Empfehlungen entsprechend ihrem jeweils neuesten Stand
- Das Bundesimmissionsschutzgesetz sowie örtliche Emissions-, Wasserschutz- und
  Entsorgungsvorschriften.
- Die allgemeine Verwaltungsvorschrift zum Schutz gegen Baulärm
- Die entsprechenden Auflagen und Hinweise der zuständigen Behörden sowie beiliegende Pläne und
  Gutachten.
- Vorschriften, Richtlinien und Unfallverhütungsvorschriften allgemein sowie im Besonderen im Bereich
  der KiTa für Kindertageseinrichtungen.

B.2 ANGEBOT
Das Angebot ist für den AG kostenlos und verbindlich.
Der AN versichert, dass er alle Ausschreibungsunterlagen auf Vollständigkeit und Funktionsfähigkeit geprüft hat. Er bestätigt, dass aufgrund der ihm übergebenen Unterlagen die von ihm geforderte Leistung nach Ausführung, Art und Umfang vollständig klar beschrieben und von ihm entsprechend kalkuliert worden ist. Vor Angebotsabgabe hat sich der AN über den Umfang und den Zustand der vorhandenen Baulichkeiten etc. vor Ort zu informieren und die daraus resultierenden Erschwernisse zu berücksichtigen.
Sollte der AN aus irgendwelchen Gründen der Meinung sein, dass die vorgesehenen Bauverfahren - auch teilweise - bei den vorhandenen Verhältnisse nicht, oder nicht dem Stand der Technik entsprechend,
ausgeführt werden können, hat er dies dem AG mitzuteilen.

B.3 ZUSCHLAGSERTEILUNG
Der Zuschlag erfolgt schriftlich.
Der AN ist verpflichtet, für seine ausländischen Arbeitskräfte die behördlichen Meldungen, wie polizeiliche
An- und Abmeldung, Aufenthalts- und Arbeitserlaubnis termingerecht einzureichen. Mit der Unterzeichnung
des Angebotes gilt die Erklärung als abgegeben. Bei Arbeitsgemeinschaften ist die Erklärung und Bescheinigung von jeder Firma erforderlich.

B.4 PREISE
Alle Preise verstehen sich auf eine nutzungsfertige Arbeitsleistung, einschließlich Lieferung, Einbringung, Transport im Gebäude und der Montage sämtlicher Materialien soweit nicht ausdrücklich bauseitige Lieferung oder Leistung vermerkt ist.
Die Preise sind Festpreise bis zum Ende der Bauzeit.
Lohn- und Materialgleitung werden bis dahin nicht vereinbart.
Der vom AN auf den Vertragspreis/Angebotspreis gewährte Nachlass wird auch auf alle Massenmehrungen, geänderten und zusätzlichen Leistungen gewährt.

B.5 GERÄTE
Der AN stellt den AG von allen Ansprüchen, die aus der Nichteinhaltung zulässiger Immissionswerte von Seiten der Nachbarn gegen den AG erhoben werden, frei. Die Anzahl und die Dimensionierung der auf der Baustelle eingesetzten Geräte obliegt dem AN und ist auf die auszuführende Leistung abzustimmen.
Sollte es jedoch zu Unterbrechungen/Stillständen im Bauablauf oder einer Verzögerung des Baufortschritts und damit zu einer Bauzeitverlängerung aufgrund ungeeignetem oder unterdimensioniertem Gerät kommen, behält sich der AG vor, einen Austausch der Geräte oder eine Aufstockung des Maschinenparks zu fordern
bzw. Schadenersatzforderungen geltend zu machen.

Der Einsatz von Erschütterung hervorrufenden Geräten ist soweit als möglich zu vermeiden. Es dürfen nur Geräte eingesetzt werden, die den einschlägigen Bestimmungen und Richtlinien entsprechen.

B.6 ENTSORGUNG
Sämtliche von der Baustelle zu entsorgende Materialien wie Boden, Bauschutt, etc. gehen in das Eigentum des AN über und sind von der Baustelle abzufahren, zwischenzulagern, zu verwerten, zu deponieren oder
zu entsorgen, sofern nichts anderes in der speziellen Position beschrieben ist.
Sie sind zu lösen, eventuell zu zerkleinern und zu sortieren, zu laden, abzufahren und abzuladen. Zu entrichtende Deponiegebühren oder Verwertungs- oder Entsorgungsgebühren sind einzukalkulieren.

B.7 BAUSTELLENEINRICHTUNG
An- und Abfahrt zur Baustelle:
Anfahrt über Leopoldstr./Belgradstr., Herzogstr., Bismarckstraße in die Clemensstr.
Abfahrt über Clemensstr., Victoriastr., Herzogstr., Leopoldstr./Belgradstr.

Nutzung der Baustellenein- und ausfahrt mit Fahrzeugen jeder Art ist nur unter Aufsicht von Einweiser gestattet. Jeder AN hat eigenverantwortlich für die Einhaltung und die Stellung der Einweiser zu sorgen. Evtl. Mehrkosten hierfür sind in die Positionen einzukalkulieren.

Der AG stellt dem AN als Arbeitsbereich nur das Baugrundstück und teilweise angemietete öffentliche Flächen zur Verfügung.
Zur Verfügung gestellte Lager- und Arbeitsplätze sowie Straßen und Wege innerhalb des Baugeländes sind während der Bauzeit zu unterhalten. Straßen und Wege innerhalb der Baustelle können vom AN auf eigene Gefahr benutzt werden, die betriebsinternen Vorschriften sind einzuhalten.

Der AN ist verpflichtet, auf den durch den Baustellenverkehr beanspruchten öffentlichen und privaten Straßen einschl. der Gehwege jegliche Beschädigung und Verschmutzung zu vermeiden bzw. unverzüglich zu beseitigen. Sämtliche Sondernutzungsgebühren und sonstige damit zusammenhängende Gebühren für die Nutzung öffentlichen Grundes auserhalb der vom AG zur verfügung gestellten BE-Flächen auf öffentlichen Grund (siehe BE-Plan) sind vom AN zu tragen. Alle diesbezüglichen Genehmigungen sind von ihm einzuholen.
Sparten auf öffentlichem Grund und dem Grundstück sind zu sichern. Der AN hat die baubegleitende Koordinierung mit den Spartenträgern zu übernehmen.
Vor Beginn der Arbeiten ist vom AN ein Spartenumlauf durchzuführen. Dessen Ergebnisse und Auflagen sind in der Planung und Ausführung der Arbeiten zu berücksichtigen.
Der AN ist verpflichtet, die notwendigen Sicherungsmaßnahmen für seine Leistungen (Arbeitsabläufe, Transportvorgänge, Lagerhaltung, fertig gestellte Bauteile etc.) nach der gültigen "Verordnung über Sicherheit und Gesundheitsschutz auf Baustellen", Baustellenverordnung BaustellV, in der gültigen Fassung durchzuführen.
Vom AG wird Baustrom und Bauwasser gegen Umlage zur Verfügung gestellt (siehe B.18 und B.19).
Die Erweiterung vorhandener Anschlüsse von Baustrom und Bauwasser in dem vom AN benötigten Umfang ist Sache des AN und ist, ebenso wie die Verbrauchskosten, in die Kosten der Baustelleneinrichtung einzurechnen.
Der AN ist verpflichtet, während der vertraglich vereinbarten Ausführungszeit die Baustelle in einem sauberen Zustand zu halten, bzw. hat er diese wöchentlich ohne Aufforderung durch den AG aufzuräumen und anfallenden Bauschutt und Abfälle aller Art zu beseitigen. Unterbleibt die Erfüllung der Vertragsnebenleistung "Beseitigen von Verunreinigungen die von den Arbeiten des AN herrühren" oder wird sie unzureichend durchgeführt, so ist der AG bei einmaliger schriftlicher Fristsetzung berechtigt, diese Nebenleistung selbst oder durch Dritte zu Lasten des AN durchführen zu lassen.
Der Einsatz von Erschütterung hervorrufenden Geräten ist soweit als möglich zu vermeiden. Es dürfen nur Geräte eingesetzt werden, die den einschlägigen Bestimmungen und Richtlinien entsprechen.

B.8 BAULEITUNG
Der AN ist alleine für die Ausführung und ordnungsgemäße Erfüllung seiner Leistungen verantwortlich. Er nimmt alle Bauleitungsaufgaben bzw. Bauüberwachungsfunktionen für seine Leistungen wahr.
Der AN hat zur ständigen Leitung der Arbeiten min. einen zuverlässigen, technisch gebildeten, praktisch erprobten deutschsprachigen Bauleiter abzuordnen. Der Bauleiter muss bevollmächtigt sein, im Verkehr mit dem AG den AN in der Durchführung des Vertrages zu vertreten, so dass seine Handlungen und Unterlassungen in dieser Beziehung den AN verpflichten.

Der AN meldet den Bauleiter, soweit gesetzlich vorgeschrieben, nachweislich bei den zuständigen Aufsichtsbehörden an.
Außerdem hat der AN mind. einen fachkundigen Bauführer zu stellen. Dieser muss in der Lage sein, eine sachgemäße und kunstgerechte Ausführung der Arbeiten unter Beachtung der technischen Vorschriften
sowie der Unfallverhütungsvorschriften zu bewirken. Bauleiter und Bauführer (Polier, etc.) sind bei Vertragsabschluss namentlich zu nennen und dürfen während der gesamten Baudauer nur mn. it Zustimmung des AG ausgewechselt werden. Der AG behält sich das Recht vor, das Abziehen ungeeigneten Personals anzuordnen.
Der AN muss zu jedem Arbeitstag Bautagesberichte erstellen, in denen alle Angaben enthalten sind, die für die Ausführung und Abrechnung der Leistungen von Bedeutung sein können. Diese müssen sich ständig an einem für die örtliche Bauaufsicht des AG jederzeit zugänglichen Ort auf der Baustelle befinden und sind der Objektüberwachung des AG wöchentlich zu übergeben.
Mindestens folgende Angaben müssen im Bautagesbericht aufgeführt werden:
- das Datum,
- die Name des Auftraggebers und Bezeichnung der Baustelle,
- die genaue Bezeichnung des Ausführungsortes innerhalb der Baustelle,
- fortlaufende Nummerierung
- die Art der Leistung,
- Arbeitsfortschritt
- die Namen der Arbeitskräfte und deren Berufs-, Lohn- oder Gehaltsgruppe,
- die geleisteten Arbeitsstunden je Arbeitskraft, ggf. aufgegliedert nach Mehr-, Nacht-, Sonntags- und
  Feiertagsarbeit, sowie nach im Verrechnungssatz nicht enthaltenen Erschwernissen und
- eingesetzte Geräte und Maschinen
- die Witterungsbedingungen,
- Temperatur um 7.00 Uhr (am), windgeschützte Stelle
- Luft- und Bauteiltemperatur
- Innen- und Aussentemperaturen
- Besonderheiten, besondere Maßnahmen und Vorkommnisse
- Anweisungen der Objektüberwachung und des SIGE-Koordinators
- Unterschrift des Bauleiters des Auftragnehmers
- etc.

Die Bautagesberichte sind der OÜW wöchentlich über das PKM zu übermitteln.

Von allen wichtigen Maßnahmen und Ereignissen im Baubereich ist der AG rechtzeitig in Kenntnis zu setzen. Insbesondere hat der AN Bauunfälle, bei denen Personen- oder Sachschäden entstanden sind, Leitungsbeschädigungen, Beschwerden und Hinweise von Anliegern, Schäden an Nachbargrundstücken und -gebäuden, Hochwasser und sonstige Ereignisse unverzüglich mitzuteilen.
Er hat eine mündliche Mitteilung innerhalb von zwei Werktagen schriftlich zu bestätigen.
Vom AG steht für eventuell anstehende Fragen und Koordinierungsgespräche eine Objetküberwachung zur Verfügung, damit eventuell notwendige Entscheidungen des AG rasch herbeigeführt werden können. Der AN hat keinen Anspruch auf Überwachung seiner Leistungen durch diesen Projektleiter.

Zusätzlich gelten die Regelungen des Formblatts 214.HW, Weitere Besondere Vertragsbedingungen,
Ziffer 20.

B.9 BAUBESPRECHUNG
Der AN hat ohne gesonderte Vergütung bis zum Abschluss seiner Leistungen zu den vom AG angeordneten wöchentlichen Baubesprechungen entscheidungsbefugte, mit der Leistung vertraute Vertreter zu entsenden.

B.10 TECHNISCHE EINWÄNDE
Technische Einwendungen des Bieters gegen die in den Ausschreibungen oder Plänen vorgesehenen Arbeiten sind spätestens bei Angebotsabgabe schriftlich vorzulegen.

B.11 BAUSTOFFE
Die in den Leistungsbeschreibungen aufgeführten Baustoffe sind vom AN hinsichtlich der geforderten Güte und Qualität auf ihre Richtigkeit zu überprüfen. Auf Verlangen des AG ist vom AN der Nachweis vorzulegen,
dass die Baustoffe den gestellten Anforderungen entsprechen.
B.12 AUFMASSFESTSTELLUNG
Für die Abrechnung ist ein Aufmaßbuch (Aufmaßblätter) zu führen. Aufmaß und Abrechnung erfolgen nur nach den tatsächlich ausgeführten Leistungen und Lieferungen aufgrund der ermittelten Aufmaße und der mit der örtlichen Bauaufsicht gemeinsam an Ort und Stelle durchgeführten Aufmaßprüfung.

B.13 RECHNUNGSLEGUNG
Die Rechnungslegung mit den entsprechenden vollständigen, prüffähigen Rechnungsunterlagen inkl. der  Aufmaßdaten sowie Preisnachweise hat in mindestens 3-facher Ausfertigung zu erfolgen und ist beim AG einzureichen. Weiter sind diese Unterlagen in digitaler Form (Excel-, PDF-Dateien, o. ä., offen bearbeitbar) über das PKM einzustellten und  zu übermittelt .

Massenermittlungen sind nach Bauteilen und Ebenen zu gliedern. Alle Teilrechnungen sind mit der hiefür erforderlichen Genauigkeit nach Vorgabe der örtlichen Bauaufsicht bzw. des AG (Teil- bzw.
Schlussrechnungsformblätter etc.) und auf LV-Basis zu erstellen. Die abgerechneten Arbeiten sind gegen spätere Abrechnungsabschnitte genau abzugrenzen, um Doppelverrechnungen auszuschließen.
Die für die Abrechnung erforderlichen Unterlagen und Schriftstücke hat der AN zu verfassen. Kommt der AN dem in der vorgegebenen Frist nicht nach, so wird auf Kosten des AN ein Dritter mit der Erstellung dieser
Unterlagen beauftragt. Der AN hat diese Massenfeststellung zur Kenntnis zu nehmen. Das Fehlen von Unterlagen verlängern in jedem Fall die Rechnungsprüffrist um die Zeit, bis zu der sämtliche Unterlagen
beigebracht wurden. Sämtliche Rechnungen und Aufmaße sind kumuliert aufzustellen.

Zusätzlich gelten die Regelungen des Formblatts 214.HW, Weitere Besondere Vertragsbedingungen,
Ziffer 14 und 15.

B.14 WEITERGABE AN NACHUNTERNEHMER
Der AN steht dafür ein, dass sein Betrieb für die Ausführung der angebotenen Leistungen eingerichtet ist. Etwaige Weitervergaben an Subunternehmer bedürfen der Zustimmung des AG.

B.15 AUSFÜHRUNGSFRISTEN, VERTRAGSTERMINE, ARBEITSZEITEN
Die im Leistungsverzeichnis bzw. in den beiliegenden Anlagen und Formblättern aufgeführten Beginn- und Fertigstellungstermine werden Vertragsbestandteil. Sollten Bedenken gegen die Einhaltung der dargestellten Einzel- oder Gesamtfristen bestehen, so sind diese bei Angebotsabgabe dem AG mitzuteilen.
Bei Terminänderungen sowie bei einer Verzögerung der vereinbarten Termine, insbesondere des Anfangstermins, sowie bei Unterbrechung oder bei Stillstand der Baustelle aus bauseitigen Gründen, ist die vereinbarte Zahl der Werktage für die Ausführung der vom AN in Auftrag genommenen Leistungen verbindlich.
Der AN verpflichtet sich, sich bei der Vorbereitung und Ausführung seiner Leistungen mit den anderen auf der Baustelle eingesetzten Unternehmen (z. B. Fassaden-, Ausbau-, Haustechnikfirmen, etc.) rechtzeitig hinsichtlich des technischen und zeitlichen Ablaufes seiner Arbeiten abzustimmen. Er hat die aus einer fehlerhaften und/oder unrichtigen Abstimmung entstehenden Folgen zu tragen.

Der AN hat zur Einhaltung der Vertragsfristen geeigenete Maßnahmen zu ergreifen (z. B. ausreichender Personal-, Material- und Geräteeinsatz, u.a.) um die vereinbarten Ausführungs- und Einzelfristen einzuhalten. Dies beinhaltet auch ggf. parallele Tätigkeiten in unterschiedlichen Teilbereichen des Bauvorhabens mit zwei oder mehreren Kolonnen auszuführen.

Aufgrund der Situierung der Baustelle erwartet die Bauherrschaft vom AN, dass alle zusätzlichen, machbaren Schutzmaßnahmen ergriffen werden, um die Nachbarschaft weitestmöglich vor Belästigungen zu schützen.
Zusätzlich gelten die Regelungen des Formblatts 214.HW, Weitere Besondere Vertragsbedingungen,
Ziffer 21 und 22.

Der vom Auftragnehmer zu erstellende Baufristenplan hat grundsätzlich die Leistungsabfolge des Bauablaufterminplan des AG abzubilden. Eine grundsätzliche Änderung der Leistungsabfolge ist nur mit Ausdrücklicher Zustimmung des AG möglich. Der AN hat keinen Anspruch auf die Änderung der Leistungsabfolge.

B.16 FLÄCHEN BAUSTELLENEINRICHTUNG / PARKMÖGLICHKEITEN
Das Lagern von Material, sowie das Aufstellen von Gerät / Container auf dem Baustellengelände ist nur nach vorheriger Genehmigung durch den AG auf eigens dafür zugewiesenen Flächen möglich.

Baustelleneinrichtungsflächen stehen auf den ausgewiesenen Grundstücksflächen nur sehr bedingt bzw. gar nicht zur Verfügung.
Da der Wurzelbereich von verbleibenden Bäumen weder als Lagerfläche benutzt werden dürfen noch überfahren werden können ist unter anderem nach Errichtung des Baugrubenverbaus eine Erreichbarkeit des Bereichs hinter den neu zu errichtenden Gebäuden (Ost-, West- und Südseite) mit einem Fahrzeug nicht mehr möglich.

Sollte der AN weitere Baustelleneinrichtungsfläche benötigen sind diese entsprechenden Flächen vom AN auf eingene Kosten im öffentlichen Raum zu beschaffen und zu erstellen.
Alle damit verbundenen Mehraufwendungen wie Anträge, Gebühren, etc. sind in die Positionen einzukalkulieren.
Einschränkungen durch den Baumschutz sind zu beachten.

Die sehr wenigen ausgewiesenen Baustelleneinrichtungsflächen werden von allen Auftragnehmern genutzt.
Straßen, Wege, Lager- und Arbeitsplätze innerhalb des Baugeländes werden in bestehendem Zustand zur Verfügung gestellt und von der Objektüberwachung zugewiesen. Sie können vom Auftragnehmer nur auf eigene Gefahr benutzt werden.
Nutzt der AN Flächen (auf dem Baugrundstück oder im öffentlichen Bereich) für  eigene Aufenthalts- oder Lagercontainer oder Material- und Gerätelagerflächen so sind diese Flächen zu unterhalten und nach Beendigung der Leistung des jeweiligen AN in dem ursprünglichen Zustand zurückzugeben. Die Kosten für verursachte Schäden hat der AN zu tragen.

Dem AN wird zwingend empfohlen, sich vorab bereits ein Bild vor Ort zu verschaffen und sich mit den örtlichen Gegebenheiten vertraut zu machen.

Den Auftragnehmern werden Teilflächen für die Baustelleneinrichtung und kurzfristige Materiallagerung in sehr geringem Umfang von der Objektüberwachung zugewiesen.
Terminliche und örtliche Ansprüche werden für die gewährten Flächen nicht gegeben.
Aufgrund der begrenzten Verfügbarkeit von Baustelleneinrichtungsflächen- und Lagerflächen ist der Flächenbedarf so gering wie möglich zu halten. Auf eine Anlieferung "just in time" wird hingewiesen. Das Umsetzen der Baustelleneinrichtung und der gelagerten Materialien muß jederzeit möglich sein.

Der Zugang zu Energieanschlüssen und Revisionsöffnungen muss freigehalten werden.
Die Zufahrtswege für Feuerwehr-, Rettungs-, Polizei- und sonstige Hilfsfahrzeuge im Baubereich sind freizuhalten. Bau- und Lieferfahrzeuge dürfen nicht im Straßenbereich geparkt werden. Materialien, Maschinen und Geräte werden dem Arbeitsfortschritt entsprechend auf die Baustelle gebracht.

Unterkünfte wie Schlafräume und Aufenthaltsräume für die Freizeit (Wohnlager) dürfen in der Liegenschaft, in der sich die Baustelle befindet, nicht eingerichtet werden. Die Zugänglichkeit zu den Containern des Auftragnehmers ist der Objektüberwachung ständig zu gewähren.

Lager- und Arbeitsplätze sind nur kurzzeitig im unmittelbaren Einsatzbereich gegeben.
Vom Auftraggeber werden sonst keine Aufenthalts- und Lagerräume zur Verfügung gestellt. Alle Räume sind vom Auftragnehmer eigenverantwortlich aus Gründen des  Eigentumsnachweises ausdrücklich mit Firmenaufschrift zu versehen.

D.h., daß auch im Gebäude keinem Auftragnehmer Räumlichkeiten zur Verfügung gestellt werden.
Vom Auftragnehmer eingebrachte Bautüren/ Bauzylinder die nicht mit dem Bauherrn oder der Objektüberwachung abgestimmt wurden, werden ohne Rücksprache demontiert.
Alle Folgen dieser Demontage trägt der Auftragnehmer in vollem Umfang selber.

Parkmöglichkeiten für Privat- PKWs und Firmenfahrzeugen die ausschließlich zum Personentransport von gewerblichen Arbeitnehmern des Auftragnehmers vorgesehen sind, stehen auf dem Baugelände nicht zur Verfügung. Diese dürfen nur im öffentlichen Straßenraum parken.

Der Auftraggeber hat das Recht, nicht berechtigte Kraftfahrzeuge kostenpflichtig auf Gefahr und zu Lasten des Auftragnehmers abschleppen zu lassen, dem die Fahrzeuge zuzuordnen sind. Dem Auftragnehmer ist es dann freigestellt, gegen den betreffenden Fahrzeughalter Regressansprüche ohne Einschaltung und Belangung des Auftraggebers geltend zu machen.

Es ist Sache des Auftragnehmers, diese Auflagen seinen Beauftragten in geeigneter Form bekannt zu machen und entsprechende Erinnerungen durchzuführen.

Die Lagerung chemischer und brennbarer Flüssigkeiten und Stoffe ist genehmigungspflichtig und nur bedingt möglich. Die Vorgaben der UVV / Feuerwehr / Gewerbeaufsichtsamt / Berufsgenossgenenschaft sind strikt einzuhalten.
Auf die Verordnung über brennbare Flüssigkgeneiten (VbF) und die Lagerverordnung (VLWF) wird hingewiesen.
- Grundsätzlich sind die angesetzten Verkehrslasten zur Baugrubenumschliessung vom Auftragnehmer zu
  beachten und einzuhalten.
  Zulässige Verkehrslast an Oberkante Gelände im Baustellenbereich:

  p = 10 kN/m2

  Dieser Ansatz beinhaltet auch ersatzweise folgende Belastungen:
  1.  zulässige Belastung aus Baustellenverkehr und Baubetrieb (vgl. EAB)
  Bei Straßenfahrzeugen nach STVZO gilt:
  Abstand > 1,00 m zwischen Aufstandsfläche der Räder und Hinterkante der Verbauwand.

  2.  zulässige Belastung aus Bagger und Hebezeugen (vgl. EB57)
  folgende Abstände von der Baugrubenwand müssen eingehalten werden:

  1,50 m bei einem Gesamtgewicht von 10t
  2,50 m bei einem Gesamtgewicht von 30t
  3,50 m bei einem Gesamtgewicht von 50t
  4,50 m bei einem Gesamtgewicht von 70t

B.17 ARBEITSZEIT
Grundsätzlich gilt die 6-Tage Woche. Samstag ist Arbeitstag.
Arbeiten gemäß den rechtlichen Bestimmungen für Gewerbetriebe des KVR der LH München sind möglich.

Ganztägig an Sonn- und gesetzlichen Feiertagen im Bundesland Bayern - sowie werktags in der Zeit von 22:00 Uhr bis 7:00 Uhr - sind Bauarbeiten nicht erlaubt.

Auf die genannten Zeiten ist zwingend zu achten, unmittelbar um die Baustelle befindet sich dichte Wohnbebauung.

Ausnahmen hierzu hat der AN eigenständig und auf eigene Kosten bei den zuständigen Genehmigungsbehörden abzufragen und zu beantragen.

B.18 WASSERANSCHLUSS AN DAS ÖFFENTLICHE VERSORGUNGSNETZ
  (LÖSCH-/ TRINKWASSER) UND SANITÄRE ANLAGEN
Durch den Auftragnehmer Baumeisterarbeiten wird eine provisorische Bauwasserversorgung und -entsorgung erstellt, die ab Beginn der Arbeiten an der  Gebäudehülle bzw. den Ausbauarbeiten auch anderen auf der  Baustelle Tätigen zur Verfügung gestellt wird.

Darüber hinaus bestehen keine weiteren Ver- und Entsorgungseinrichtungen.
Weitere Ver- und Entsorgungseinrichtungen sind bei Bedarf für eigene  Zwecke oder aufgrund Auflagen Dritter vom Auftragnehmer eigenständig herzustellen und wieder zu beseitigen.

Sanitäre Anlagen:
Die Errichtung der sanitären Baustellenanlagen sowie das Vorhalten / Betreiben über die gesamte Bauzeit hinweg erfolgt durch den Auftragnehmer Baumeisterarbeiten. Hierbei wird im Umgriff der Baustelle ein Sanitärcontainer und bei Bedarf mobile Toilettenkabinen aufgestellt.
Die sanitären Anlagen dürfen vom Auftragnehmer genutzt werden.
Es dürfen nur die WC- Anlagen benutzt werden, die für die Baustelle errichtet wurden.

Die Installations- und Verbrauchskosten für die Wasserver- und  entsorgung trägt der Auftraggeber.

Es erfolgt eine Umlage gemäß Formblatt 214.HW, Weitere Besondere Vertragsbedingungen, Ziffer 9.c.

B.19 STROMANSCHLUSS AN DAS ÖFFENTLICHE VERSORGUNGSNETZ
  BAUSTROMVERSORGUNG / BAUBELEUCHTUNG
Eine übergeordnete Baustromversorgung wird durch den AN Baumeisterarbeiten errichtet und für die gesamte Bauzeit instandgehalten.
Die übergeordnete Baustromversorgung besteht aus Hauptverteiler, ggfls. Gruppenverteiler sowie Ã¼ber die gesamten Gebäude verteilte Endverteiler.

Alle von den Baustromverteilern der übergeordneten Baustromversorgung abgehenden Einrichtungen (Kabel, Leitungen, Baustellenbeleuchtung usw.) sind vom jeweiligen Auftragnehmer zu erbringen, ordnungsgemäß instand zu halten und zu betreiben.

Die Installations- und Verbrauchskosten für die Stromversorgung werden vom Auftraggeber übernommen.

Es erfolgt eine Umlage gemäß Formblatt 214.HW, Weitere Besondere Vertragsbedingungen, Ziffer 9.c.

Baustellenbeleuchtung:
Die Verkehrswegebeleuchtung der Gesamtbaustelle im Außenbereich werden durch den AN Baumeisterarbeiten an den Hauptzugängen, Fluchtwegen des Baugeländes sowie der Baustelleneinrichtungsflächen zwischen Bauzaun und dem Gebäude für die gesamte Bauzeit errichtet und instandgehalten.
Die Verkehrswegebeleuchtung innen (Hauptzugänge, Fluchtwege, Treppen etc.) einschl. ggfls. erforderlicher Sicherheitsbeleuchtung werden ebenfalls durch den AN Baumeisterarbeiten für die gesamte Bauzeit errichtet und instandgehalten.

Die Arbeitsplatzbeleuchtung, Beleuchtungsmaßnahmen zur Sicherung (Unfallverhütungsvorschriften) sind Sache des jeweiligen Auftragnehmers und müssen in dessen Baustelleneinrichtung einkalkuliert werden.

Die Arbeitsstättenverordnung - ArbStättV fordert, dass Arbeitsstätten (zu denen auch eine Baustelle gehört) möglichst ausreichend  Tageslicht erhalten und mit Einrichtungen für eine der Sicherheit und dem Gesundheitsschutz der Beschäftigten angemessenen künstlichen Beleuchtung ausgestattet sein müssen.
Die Beleuchtungsanlagen sind so auszuwählen und anzuordnen, dass sich dadurch keine Unfall- oder Gesundheitsgefahren ergeben können (Ziffer 3.4 Anhang ArbStättV).
Dabei sind die Nennbeleuchtungsstärken für verschiedene Tätigkeiten gemäß DGUV Information 215-210 "Natürliche und künstliche Beleuchtung von Arbeitsstätten" einzuhalten.
Gegebenenfalls ist bei unübersichtlicher Baustelleneinrichtung, Lagerung von Material oder Einbauten eine höhere Beleuchtungsstärke als in den Tabellen angegeben anzunehmen.

B.20 BAUAUFZUGSANLAGEN / HEBEZEUGE
Nach Fertigstellung der Rohbauleistungen werden voraussichtlich an 2 Stellen  (1 x Haus A und 1 x Haus B) am Gerüst je ein Gerüstaufzug für den Materialtransport erstellt und den am Bau beschäftigten AN ab ca. Beginn der Ausbauphase zur Verfügung gestellt.
Die Materialeinbringung in das Gebäude erfolgt vom Gerüstaufzug über das Gerüst durch festegelegte Fensteröffnungen ins Gebäude. Die Tragkraft des  Gerüstbereiches ist auf Lastklasse 3 (2 kN/m2) beschränkt, die Fensteröffnung beträgt nicht mehr als B/H ca. 1,10 x 1,20 m.
Die direkte Anfahrt an die Bauaufzüge ist nur sehr eingeschränkt möglich. Es ist damit zu rechnen, dass Material zunächst abgesetzt und dann vom Absetzplatz auf der BE zum Aufzug transportiert werden muss.
Die Aufzüge bedienen maxmal die Geschosse 1.OG bis 5.OG. Der Materialtransport vom 5.OG bis 6.OG (DG) muss über das Treppenhaus (ohne Aufzug) erfolgen.

Die Bauaufzüge stehen nicht bis zum Schluss des Bauvorhabens zur Verfügung.
Ein Anspruch auf die Nutzung der Bauaufzüge besteht für den AN nicht.

Weitere bauseitige Transportmittel im Gebäude, z.B. Aufzüge und Hebezeuge o. dgl. stehen nicht zur Verfügung.

Die Mitbenutzung von Baukränen und anderen Transporteinrichtungen durch andere am Bau tätige Firmen darf grundsätzlich kein Auftragnehmer ablehnen, soweit dies die Durchführung seiner eigenen Arbeiten nicht behindert.
Kranfahrten ohne Last über Nachbargrundstücke sind ohne Zustimmung der Nachbarn nicht möglich, Kranfahrten mit Last über Nachbargrundstücke sind nicht erlaubt.

Das Entgelt für die Mitbenutzung von Hebezeugen ist zwischen den Firmen ohne Einschaltung der Objektüberwachung zu regulieren.

Gerüste und sonstige Einrichtungen, die ein Auftragnehmer für die Durchführung seiner Leistungen erstellt t, hat, sind auch für andere am Bau tätigen Auftragnehmer benutzbar, soweit dies die Durchführung seiner eigenen Leistung nicht behindert.  Es gilt die gleiche Entgeltregelung.

B.21 GERÜSTE
Für alle Fassaden- und Dacharbeiten werden Fassadengerüste durch den AN Baumeisterarbeiten erstellt.

Für alle über die o.a. Gerüste hinausgehenden, für die eigenen Leistungen erforderlichen Gerüststellungen sind die Kosten in die entsprechenden Positionen einzukalkulieren.

B.22 BAUREINIGUNG UND MÜLLBESEITIGUNG
Ordnung und Sauberkeit müssen auf der Baustelle jederzeit gewährleistet sein. Alle Auftragnehmer sind angehalten, dies zu berücksichtigen.

Auch die Baustelleneinfahrt und die Zufahrtsstraße sind stets von Verschmutzung  frei zu halten bzw. bei Auftreten von Verschmutzungen ist dieser ohne Verzug zu beseitigen.

Jeder Auftragnehmer ist gem DIN 18299 Ziffer 4.1.11 selbst für die Beseitigung von Verunreinigungen und das Entsorgen von Müll aus dem eigenen Bereich verantwortlich.

Der Auftragnehmer ist für die ordnungsgemäße Entsorgung der von Ihm gelieferten Verpackungen einschl. aller damit verbundenen Kosten (Transport, Deponiegebühren usw.) verantwortlich. Baustellenabfälle, wie
z.B. elektrische Leitungen, Verpackungen usw., sind vom AN zu entsorgen.
Das Beseitigen aller Verunreinigungen, von Abfällen, Verpackungsmaterial, Bauschutt, etc. ist Nebenleistung einschließlich Abfall- und Schuttabfuhr mit eigenen Containern.

Dies gilt auch für Flüssigkeiten und verunreinigtes Wasser. Es ist strengstens untersagt, derartige Flüssigkeiten und Wasser in die Wasch- oder Ausgußbecken des Gebäudes oder in die Revisionsschächte einzuleiten.
Diese Flüssigkeiten und Wasser sind in geeigneten Behältern zu sammeln und als Nebenleistung gemäß DIN 18299 Pkt. 4.1.11 kostenlos für den Auftraggeber zu entsorgen.

Im Zuge der laufenden Reinigungspflicht sind unverzüglich alle erforderlichen Maßnahmen durchzuführen, vor allem, wenn eine Verschmutzung der Baustellenbereiche und der angrenzenden Bereiche eine Gefahr für die Sicherheit der auf der Baustelle Beschäftigten und/ oder Personen außerhalb der Baustelle darstellt.
Auf der Baustelle sind Verunreinigungen und anfallender Müll vom Verursacher unmittelbar, mindestens arbeitstäglich zu beseitigen und ordnungsgemäß zu entsorgen.
Durch die Objektüberwachung wird die Beseitigung täglich kontrolliert.

Es wird darauf hingewiesen, dass Verunreinigungen und Müll bereits nach einmaliger Nachfristsetzung (Nachfrist max. 3 Arbeitstage) durch die Objektüberwachung über Dritte (Ersatzvornahme) zu Lasten des Verursachers beseitigt und entsorgt werden.
Die anfallenden Kosten für die Ersatzvornahme werden dem Verursacher in Rechnung gestellt.

Bauschutt und Abfälle dürfen nicht in den Arbeitsräumen der Baugrube entsorgt werden. Eine Verschmutzung von Boden und Grundwasser ist auszuschließen. Farbreste, Säure, Laugen und sonstige wassergefährdende Stoffe dürfen nicht in die Kanalisation geleitet werden.

Eine Entsorgung von Fremdschutt (z.B. fremder Baustellen) ist auf der Baustelle strengstens untersagt und wird durch die Objektüberwachung überwacht.
Bei Zuwiderhandlungen werden die entstehenden Kosten dem Verursacher im vollen Umfang abgezogen.

Der Auftraggeber behält sich vor Verunreinigungen auf der Baustelle, die nicht zugeordnet werden können, nach vorheriger Ankündigung (Frist 3 Arbeitstage) durch Dritte beseitigen zu lassen. Die Kosten hierfür werden auf alle am Bau beteiligte Firmen entsprechend der jeweiligen Bruttoauftragssumme aufgeteilt. Die Kosten werden jeweils in den Abschlagsrechnungen und in der Schlussrechnung in Abzug gebracht.

Bei Zuwiderhandlungen werden die entstehenden Kosten dem Verursacher im vollen Umfang abgezogen.
Zum Abzug gebracht werden dann nicht nur die Schutt- und Entsorgungskosten sondern auch der erhöhte Bauleitungsaufwand durch Schriftverkehr, Fristsetzungen und notwendige Vor- und Nachkontrollen.
Auf die Regelung gemäß Formblatt 214.HW, Weitere Besondere Vertragsbedingungen, Ziffer 9.b wird verwiesen.

B.23 PROJEKTKOMMUNIKATIONSRAUM (PKM)
Der AG hat für das Projekt einen Projekt-Kommunikationsraum (PKM, hier: DPR GmbH) zum Austausch von Plänen und Dokumenten eingerichtet.
Hierzu zählt auch jeglicher vertragsrelevanter Schriftverkehr, Rechnungen, Nachträge, Bedenkenanmeldungen usw..

Die Planverteilung erfolgt ausschließlich digital über dieses vom AG gestellten PKM.

Dem AN werden nach Auftragserteilung alle bis dahin zur Verfügung stehenden gewerkespezifischen Planzeichnungen über das internetbasierte PKM zum Download zur Verfügung gestellt.
Paus- und Kopierkosten - bzw. Planvervielfältigungskosten jedweder Art - werden nicht vergütet.
Es ist mit der Übergabe von bis zu fünf Aktuallisierungen der Planunterlagen zu rechnen.

Falls eigene Planzeichnungen erstellt werden, so sind diese durch den AN in den PKM hochzuladen und abzulegen (Bringschuld) und die Empfänger systemgerecht darüber zu informieren.
Als Versandtermin gilt der Einstelltermin in den PKM bzw. der Eingang der Benachrichtigungsmail beim Adressaten.
Der AG behält sich vor, nur Dokumente die über das PKM-System erfolgen, als gültig anzuerkennen.

Die Nutzung des PKM erfolgt kostenfrei.

Die Anmeldung zum PKM erfolgt per Internet- Browser mit einem Benutzernamen und einem Passwort. Dem AG ist dazu mindestens eine berechtigte Person mit Vor- und Nachnamen, sowie der E-Mail-Adresse zu
benennen (i.d.R. Kontaktdaten des Projektleiters bzw. Projekt-Mailadresse).

Auf die Regelungen gemäß Formblatt 214.HW, Weitere Besondere Vertragsbedingungen, Ziffer 1 wird verwiesen.

B.24 BAULEISTUNGSVERSICHERUNG
Der Auftraggeber wird die Kosten für die Bauleistungsversicherung umlegen.
Jeder Auftragnehmer beteiligt sich mit einer Umlage in Höhe von je 0,1% der Schlussrechnungssumme - ohne Umsatzsteuer (siehe Weitere besondere Vertragsbedingungen 214.HW, Ziffer 9.d).

B.25 ARBEITSSICHERHEIT / SIGEKO
Bei der Durchführung der Arbeiten sind die einschlägigen Gesetze, Verordnungen, EG-Recht, Arbeitsstättenrichtlinie und Technischen Regeln sowie Vorschriften, Regeln und Informationen der Berufs-genossenschaften zu berücksichtigen. Gemäß der "Verordnung für Sicherheit und Gesundheitsschutz auf Baustellen (BaustellV) vom 10.06.1998 hat der AG einen Koordinator bestellt (§ 4 BaustellV).
Der Koordinator wird seine Aufgaben nach der BaustellV wahrnehmen.

Die Sicherheits- und Gesundheitsschutzpläne werden dem AN in der jeweils aktuellen Fassung übergeben. Er hat die in den Sicherheits- und Gesundheitsschutzplänen enthaltenen Elemente bei der Ausführungsplanung und bei allen auszuführenden Arbeiten einzuhalten. Der AN hat dem Koordinator den Beginn neuer Arbeiten (z.B. Gerüststellung) vorher rechtzeitig anzuzeigen und die erforderlichen Unterlagen hinsichtlich Sicherheitstechnischer Belange zu übergeben. Die Verantwortlichkeit des AN für die Erfüllung seiner Arbeitsschutzpflichten bleibt unberührt (§ 5 Abs.3 BaustellV). Der vom AG bestellte Koordinator wird durch laufende Kontrollen die Einhaltung der Sicherheits- und Gesundheitsschutzpläne überwachen und die Aufgaben nach der BaustellV wahrnehmen.

Ferner wird der Koordinator durch regelmäßige Begehung der Baustelle die sicherheitstechnischen Einrichtungen und Schutzmaßnahmen des AN überprüfen. Soweit der Koordinator sicherheitstechnische Mängel auf der Baustelle feststellt, wird er den AN und AG in schriftlichen Berichten und / oder mündlicher Form unterrichten.

Der AN ist verpflichtet, die festgestellten Mängel unverzüglich zu beheben. Der AN hat für den Koordinator nach der BaustellV einen Ansprechpartner, Sicherheitsbeauftragter des AN für die Baustelle,  sowie einen Ersthelfer zu benennen, der für die Erfüllung der erforderlichen Maßnahmen  auch von eventuellen Nachunternehmern verantwortlich ist.
¤mtSämtliche vorstehenden Leistungen, Maßnahmen und auftretenden Erschwernisse, die sich  nach der BaustellV für den AN ergeben, sind in die Baustelleneinrichtungspauschale einzukalkulieren.

Der AG plant regelmäßige, voraussichtlich vierteljährliche übergeordnete Besprechungen und Begehungen zur Baustellensicherheit gemeinsam mit SiGeKo, Bauleitung des AG, Vertretern der BG Bau und des
Gewerbeaufsichtsamtes. Zumindest der Sicherheitsbeauftragte des AN für die Baustelle hat daran verpflichtend teilzunehmen. Ein Zeitbedarf von ca. drei Stunden je Termin ist miteinzukalkulieren.
Darüber hinaus gilt:

- Jede Firma hat abhängig von der maximalen Anzahl der auf der Baustelle Beschäftigten,
  Sicherheitsfachkräfte und dessen Stellvertreter zu bestellen. Diese sind der Projektleitung namentlich zu
  benennen. Bei Personalwechsel ist die Projektleitung zu benachrichtigen.
- Jede Firma hat ihre Mitarbeiter vor Aufnahme der Tätigkeiten und bei wesentlichen Änderungen in Form
  einer den Beschäftigten verständlichen Betriebsanweisung auf die Arbeiten und den Gebrauch von
  Maschinen und Werkzeug vorzubereiten. Die Einweisung ist zu dokumentieren.
- Im Falle von Tätigkeiten die eine besondere Kenntnis erforderlich macht (z. B. Arbeiten in kontaminierten
  Bereichen) sind die für die Tätigkeit erforderlichen Gesundheitsüberprüfungen oder Zertifikate /
  Führerscheine auf der Baustelle vorzuhalten und auf Verlangen nachzuweisen.
- Die zur Verwendung vorgesehenen Maschinen und Geräte, für die ein Sicherheitszertifikat erforderlich ist,
  dürfen nur betrieben werden, wenn der Nachweis über die Betriebssicherheit geführt werden kann.
- Die persönliche Schutzausrüstung (Schutzhelm und Schutzschuhe) haben die auf der Baustelle
  Beschäftigten und Anwesenden (auch Planer, Bauherren und Besucher) ohne Ausnahme zu tragen.
- Die Baustellenordnung tritt mit der Aufnahme von Bauaktivitäten in Kraft.
- Verstöße gegen die Sicherheit und Ordnung der Baustelle können mit einem sofortigen Baustellenverweis
  geahndet werden
- Alle beauftragten Firmen haben je eine Sicherheitsfachkraft / Koordinator und dessen Stellvertreter zu
  benennen.
- Alle Firmen haben zu ihren Gewerken entsprechende und die tatsächlich zu verrichtenden Arbeiten
  beschreibende Unterweisungen ihrer Mitarbeiter vorzubereiten (Hinweis: gilt nach Arbeitsschutzgesetz
  auch für Planer mit mehr als 10 Beschäftigten!, s. Arbeitsplatzbeschreibung)
- Alle auf der Baustelle verwendeten Baumaschinen müssen über entsprechende Zertifikate verfügen.
- Krane, Gerüste müssen ggf. über einen Standsicherheitsnachweis verfügen das Baustellenpersonal muss
  bei entsprechenden Arbeiten ggf. über besondere Gesundheitsüberprüfungen verfügen.
Zusätzlich gelten die Regelungen des Formblatts 214.HW, Weitere Besondere Vertragsbedingungen,
Ziffer 8
.

B.26 NORMENABWEICHUNG
(Nur zu beachten im offenen Verfahren bei EU weiten offenen Angebotsaufforderungen, sonst Entfall dieser Position)

Falls im Leistungsverzeichnis bei der Verwendung von technischen Spezifikationen auf Normen (DIN, EN etc.) Bezug genommen wird, kann auch die Norm gleichwertig angeboten werden.
Die Gleichwertigkeit ist bei Angebotsabgabe gesondert nachzuweisen.

In folgenden Positionen weiche ich von den angegebenen Normen ab:

....................................................................

....................................................................

....................................................................

....................................................................

Der Nachweis der Gleichwertigkeit liegt diesem Angebot bei.

B.27 Vorbemerkungen zur Materialökologie
Es wird eindringlich auf die Einhaltung aller nachfolgenden städtischen und gesetzlichen Vorgaben zur terMaterialökologie hingewiesen. Sollten Verstöße festgestellt werden, sind alle vertraundgswidrig verbauten Stoffe
und Materialien oder verwendete Reinigungsmittel auf Kosten des AN zu entfernen und mit zugelassenen Produkten zu ersetzen.
Kontrollen erfolgen durch den AG und dessen Erfüllungsgehilfen, die Bauleitungen vor Ort und den SiGeKo.

Zum Ende der Baumaßnahme werden Raumluftmessungen durchgeführt. Dabei festgestellte Verstöße durch den AN (versteckter Mangel) werden nachverfolgt (Rückbau) und sämtliche Kosten inkl. Nachmessungen dem  Verursacher zum Abzug gebracht.

Auch das Betreten von zur Messung abgesperrter Bereiche und Räume  ist untersagt, deshalb erforderliche Nachmessungen oder zusätzliche Anfahrten werden dem Verursacher angelastet.

Allgemeine Anforderungen
(gilt grundsätzlich für alle materialökologischen Anforderungen):

Nachweise:
Die geforderte Qualität der Baustoffe und Bauprodukte ist rechtzeitig vor Ausführung bzw. Bestellung durch Produkt-, Sicherheitsdatenblätter oder sonstige geeignete Nachweise zu belegen.
Die Verantwortung der Produkteinhaltung liegt allein beim AN.

Aktualität der Nachweise:
Nachweise wie Sicherheitsdatenblätter, Umweltzeichen-Zertifikate, Datenblätter oder Emissionsprüfberichte müssen aktuell sein.
Bei Umweltzeichen gilt die jeweils aktuellste Version. Ist die Gültigkeitsfrist z.B. einer zugrundeliegenden "Blauer Engel"-Version abgelaufen, werden die Zertifikate vom Baureferat nicht akzeptiert.
Im Fall der Überschneidung von zwei Versionen (Übergangsfrist) ist möglichst die aktuellste Version vorzulegen.

Produktänderungen:
Notwendige Produktänderungen während der Ausführung sind unverzüglich mit dem AG abzustimmen, es sind alle vorgenannten Nachweise neu vorzulegen und neu vom AG freizugeben.

Originalgebinde auf der Baustelle:
Es sind alle Produkte auf der Baustelle im Originalgebinde zu verwenden, eine Anlieferung bereits vorgemischter Produkte in Fremd- oder Neutralgebinden ist untersagt.

Feinstaub/ Gesundheitsgefährlicher Staub:

Das "Merkblatt zur Staubminderung bei Baustellen" der Regierung von Oberbayern ist zu beachten.

Die Staubentwicklung ist, so weit technisch möglich, zu vermeiden.

Bei Maschineneinsatz sind staubarme, abgestimmte Bearbeitungssysteme (Maschine und Mobilentstauber) zu verwenden, die den  allgemeinen Staubgrenzwert von 1,25 mg/m3 für die alveolengängige (A-) Fraktion sowie 10 mg/m3 für die einatembare (E-) Fraktion einhalten.
Die BG BAU führt Positivlisten staubarmer Bearbeitungssysteme und staubarmer Produkte.

Werden gesundheitsgefährliche mineralische Stäube oder andere Gefahrstoffe freigesetzt, sind die notwendigen Maßnahmen entsprechend der jeweiligen Technischen Regel Gefahrstoffe  (TRGS 505, 519, 521, 559, 900 u.a.) und der Gefahrstoffverordnung zu ergreifen.
Beim Bearbeiten von Bestandsbauteilen mit bleiweißhaltigen Anstrichen sind die Handlungsanleitungen der BG BAU zu beachten.
Stoffe mit besonders besorgniserregenden Eigenschaften:

Alle verwendeten Bauprodukte dürfen keine Stoffe mit folgenden Eigenschaften als konstitutionelle Bestandteile (d.h. Stoffe, die im Endprodukt verbleiben und in diesem eine Funktion erfüllen) enthalten:

Stoffe, die unter der Chemikalienverordnung REACH als besonders  besorgniserregend identifiziert und in die gemäß REACH Artikel 59 Absatz 1 erstellte Liste (sogenannte „Kandidatenliste“) aufgenommen
wurden (SVHC). Es gilt die jeweils aktuelle Fassung der Kandidatenliste.

Stoffe, die in ihrem Sicherheitsdatenblatt mit Eigenschaften gekennzeichnet sind, die zur Aufnahme in die Kandidatenliste führen können (REACH Art. 57).
Dies umfasst folgende Stoffe:
- erwiesenermaßen krebserzeugende, erbgutverändernde oder fortpflanzungs- gefährdende Stoffe
  („KMR-Stoffe“ der Kat. 1A und 1B)  und Stoffe, die gemäß den Kriterien der EG-Verordnung 1272/2008
  (oder der Richtlinie 67/548/EWG) mit den im Folgenden genannten H-Sätzen bzw. R-Sätzen eingestuft sind
  als:

- karzinogen (krebserzeugend) der Kategorie Carc. 1A / Carc. 1B
  H350: Kann Krebs erzeugen.
  H350i: Kann bei Einatmen Krebs erzeugen.
- keimzellmutagen (erbgutverändernd) der Kategorie Muta. 1A / Muta. 1B
  H340: Kann genetische Defekte verursachen.
- reproduktionstoxisch (fortpflanzungsgefährdend) der Kategorie Repr. 1A, Repr. 1B
  H360F, R60: Kann die Fruchtbarkeit beeinträchtigen.
  H360D, R61: Kann das Kind im Mutterleib schädigen.
  H360FD, R60/61: Kann die Fruchtbarkeit beeinträchtigen.
  Kann das Kind im Mutterleib schädigen.
  H360Fd, R60/63: Kann die Fruchtbarkeit beeinträchtigen.
  Kann vermutlich das Kind im Mutterleib schädigen.
  H360Df, R61/62: Kann das Kind im Mutterleib schädigen.
  Kann vermutlich die Fruchtbarkeit beeinträchtigen.
- Stoffe mit PBT- (persistent, bioakkumulierend und toxisch) oder
  vPvB- (sehr persistent und sehr bioakkumulierend) Eigenschaften.

Für bestimmte Stoffe (z.B. Formaldehyd) gelten besondere Regeln.
Diese sind über die Anforderungen des Blauen Engels bzw. über  die in den nachfolgenden Absätzen explizit aufgeführten Anforderungen geregelt.

Biozide:
Der Einsatz von Bioziden gemäß Biozidverordnung ist nicht zulässig.
Das gilt z.B. auch für Fassadenfarben- und putze, Fensterlacke oder die Vorbehandlung/ Lasur von Holz-Fassaden.
Hiervon ausgenommen sind
- Biozide, die allein zur Topfkonservierung in wässrigen Beschichtungsstoffen
  und Leimen eingesetzt werden. Hier gelten ggf. Einschränkungen und
  Vorgaben der Umweltzeichen (z.B. "Blauer Engel"), die in den jeweiligen
  produktgruppenspezifischen Anforderungen genannt sind.
- Bläueschutzmittel bei Holzfenstern
- Dichtstoffe in Feuchträumen

Polyvinylchlorid (PVC) / Chlorchemische Produkte:
Der Einsatz von chlorchemischen Produkten ist ausgeschlossen (z.B. bei Fußbodenbelägen, Fenstern, Türen, Rollladen, Sanitärleitungen, Elektroinstallation, Abdeck-/ Trennfolien, Dichtungsbahnen).
Ausnahmen sind zulässig für Anwendungsbereiche ohne vertretbare Alternativen.

Oberflächenbeschichtungen:
Bei allen Beschichtungen (Grundierungen, Imprägnierungen, sonstige Anstriche,  Spachtelungen, Öle, Wachse, Korrosions-, Brandschutzanstriche, etc.) sind  umwelt- und gesundheitsverträgliche, insbesondere wasserbasierte und 1-komponentige Produkte und Verfahren einzusetzen.
Sind im technischen begründeten Sonderfall lösemittelbasierte Produkte für Vor-Ort-Beschichtungen erforderlich, dürfen diese kein 2- Butanon-, Propanon-, 2- Pentan- oder Acetonoxim enthalten oder emittieren.
Die schriftliche Bestätigung der Oximfreiheit bzw. der 2- Butanon-, Propanon-, 2- Pentan- oder Acetonoxim -abhängig von der spezifischen Anforderung- dieser Produkte ist vom Hersteller einzuholen und zu dokumentieren.
Beschichtungen bzw. Oberflächenbehandlungen von Stahlbau-, Metallbau- und Schlosserarbeiten sind grundsätzlich komplett oder weitgehendst (z.B. Korrosionsschutz + Decklack) werkseitig bzw. im Produktionsbetrieb der Firma vorzunehmen und dürfen bis zum Zeitpunkt des Einbaus auf der Baustelle keine VOC-Richtwertüberschreitungen mehr verursachen.
Auf der Baustelle ist die Verarbeitung nur im Ausnahmefall und in Abstimmung mit dem AG erlaubt.

Bauschäume dürfen grundsätzlich nicht verwendet werden.

Die Vorschriften der Verordnung über die Verwendung gefährlicher Arbeitsstoffe sowie Vorschriften der Berufsgenossenschaft und Baubehörden sind zu beachten und einzuhalten. Bei eventuell auftretenden Unstimmigkeiten in Bezug auf Anwendungs- oder Verarbeitungshinweise dieses Leistungsbeschriebs, hat der AN den AG umgehend schriftlich zu unterrichten. Eigenmächtige Abänderungen von Anwendungs- oder Verarbeitungshinweisen durch den AN sind nicht zulässig. Werden andere Materialien als im LV aufgeführt, verwendet, so ist deren Gleichwertigkeit zu den ausgeschriebenen Materialien durch Analysenwerte zu
belegen bzw. vom AG zu bestätigen. Der AG ist berechtigt, Materialproben zur Analyse zu entnehmen. Die Umweltschutzbestimmungen sind genauestens zu beachten und einzuhalten.

Umweltschädliche Stoffe dürfen vom AN grundsätzlich nicht verwendet werden. Soweit dies im Einzelfall nach den allgemein anerkannten Regeln der Technik nicht vermieden werden kann, hat der AN unter Einbeziehung der Objektüberwachung das Einverständnis der zuständigen Behörden schriftlich einzuholen
und gegebenenfalls alle Auflagen zuverlässig einzuhalten.
Diese Regelung gilt insbesondere für den Schutz von Boden und Grundwasser bei der evtl. Lagerung von Treibstoffen auf dem Baugelände.

Entsprechend den Vorgaben der aus dem Bauleitfaden der LHM sind für sämtliche Bereich der Kindertagesstätte (KiTa)  sind Materialökologische Festlegungen zu beachtet.

In diesem Zusammenhang wird eindringlich auf die Einhaltung aller städtischen und gesetzlichen Vorgaben zur Materialökologie hingewiesen.
Diese sind dem beiliegenden Dokument der Landeshauptstadt München
BLF_C2.1_Materialökologie_Ausschreibungstexte_Vorbemerkungen_Vorgabe_BAU_20241023
zu entnehmen.

Die Erbringung von Nachweisen zur Produktdokumentation und Produktdeklaration verbauter Materialien ist in die Position Bestandsdokumentation einzukalkulieren..

Vor Inbetriebnahme werden Raumluftmessungen in den Räumen der KiTa seitens des AG vorgenommen.

B.28 Maßtoleranzen
Es gilt die DIN 18 202 - Toleranzen im Hochbau.
Soweit in den Leistungstexten nicht ausdrücklich anders beschrieben,
sind alle Bauteile im Gebäude mit erhöhten Anforderungen an
die Toleranzen auszuführen:

- Tabelle 1 - Grenzabweichungen:
  Die Spalten 5 bis 7 sind ungültig.
  Für Nennmaße über 6 m gilt Spalte 4.
- Tabelle 2 - Winkelabweichungen:
  Durch Ausnützen der Grenzwerte für Stichmaße der Tabelle 2 dürfen
  die eingeschränkten Grenzabmaße der Tabelle 1 nicht überschritten
  werden.
- Tabelle 3 - Ebenheitstoleranzen:
  Für sämtliche Bauteile gelten die erhöhten Anforderungen an die
  Ebenheit:
  Zeile 2a, für nichtflächenfertige Oberseiten von Decken, Unterbeton
  und Unterböden;
  Zeile 2b, für flächenfertige Oberseiten von Decken, Bodenplatten
  Zeile 4, für flächenfertige Böden
  Zeile 7, für flächenfertige Wände und Unterseiten von Decken

- Für Aufzugsschächte ist eine maximale Abweichung auf der ganzen
  Schachthöhe von +/- 20 mm zulässig. Geschoßstöße sind absatzfrei
  zu schalen.

B.29 Vermessung
Durch ein bauseitiges Ingenieurbüro werden nachfolgende Vermessungspunkte zur Verfügung gestellt:

Für die Ausbauphase wird durch den AN Baumeister im Gebäude an jedem Treppenhaus je Vollgeschoß ein Festpunkt markiert. Die Achsen/ Höhen werden durch Metallbolzen bzw. Metallplatten ausgeführt.
Die Verwahrung aller Vorgaben und weitere Vermessungsarbeiten für die Herstellung der ausgeschriebenen Leistungen sind Sache des jeweiligen Auftragnehmers.
Bevor mit den Arbeiten auf dem Gelände/ im Gebäude begonnen wird, hat der Auftragnehmer seine Methoden zur maßlichen Ausrichtung, Bauausführung und Kontrollmessung anzuzeigen und mit der Objektüberwachung abzustimmen.
Der Auftragnehmer ist für die sichere Einhaltung der ihm zur Verfügung gestellten Festpunkte verantwortlich. Muss aus baulichen Gründen ein Festpunkt entfernt werden, so ist vor Beseitigung die Zustimmung des Auftraggebers bzw. der Objektüberwachung einzuholen.
Der Auftragnehmer ist verpflichtet, dem Auftraggeber die Erfassung der später nicht mehr zugänglichen Anlagen oder Anlagenteile zu ermöglichen. Die dazu notwendigen Abstimmungen und Festlegungen
sind vor Baubeginn zu treffen.
Sollten bei Einmessarbeiten des AN Unstimmigkeiten zwischen zwei Punkten/ Höhen festgestellt werden, so sind diese unmittelbar der Objektüberwachung mitzuteilen, um das weitere Vorgehen abzustimmen.

B.30 Firmenschilder
Das Anbringen eigener Firmenschilder ist auf der Baustelle nicht zulässig.

B.31 Besichtigung
Zur Angebotserstellung wird dem Bieter eine Besichtigung des Geländes sowie den angrenzenden Straßen und Wegen empfohlen. Mehrkosten, die auf Unkenntnis der örtlichen Gegebenheiten zurückzuführen sind, werden nicht anerkannt.

B.32 Weitere Vorgaben
Allgemein sind die Vorschriften, Richtlinien und Unfallverhütungsvorschriften zu beachten.

- Ende der Zusätzlichen technischen Vertragsbedingungen - Allgemein -

## C - ZUSÄTZLICHE TECHNISCHE VERTRAGSBEDINGUNGEN

## C 1 - PARKETTARBEITEN - ZTV -
C.1 PARKETTARBEITEN - ZTV -

Zusätzliche Technische Vertragsbedingungen
-------------------------------------------------------------

1.  A l l g e m e i n
Bei Verarbeitung und Auswahl der Baustoffe wird die Qualitätsvorgaben der LH München
(Dokumentation Materialökonomie, Bauleitfaden für städtische Hochbauprojekte) zu berücksichtigen.

Brandschutz- und schallschutztechnische Anforderungen sind zwingend zu beachten.

Wegen Planung eines nachhaltigen Gebäudes:
Zum Vergleich mit anderen Bauprodukten müssen die Umweltdaten des Bodenbelages für den gesamten
Lebenszyklus mittels gültiger EPD nachgewiesen werden,

Erforderliche Nachweise hat der AN kostenlos für den AG zu erbringen.

1.1  Gegenstand dieser Ausschreibung

Es sind folgende Leistungen zu erbringen:
- Liefern und Verlegen von Bodenbelag Massivholzparkett, Mosaikparkett aus Eiche massiv

Die auszuführenden Leistungen befinden sich in Ebenen EG bis 6. OG in Haus B und 1.OG bis 6.OG in Haus A innerhalb der Wohneinheiten.

Die Einbringung und der Transport im Gebäude ist in den Einheitspreisen einzukalkulieren. Ebenenzuschläge werden nicht gewährt.

Behinderungen durch Fremdmaterialien im Arbeitsbereich sind zu berücksichtigen, eine Koordination mit den betroffenen Firmen hat selbstständig zu erfolgen.

1.2  Verlegeangaben

Die Ausführung erfolgt anhand der Ausführungs- und Detailpläne des Architekten sowie des LVs. Diese Unterlagen sind vor dem Ausführungsbeginn vom AN zu prüfen.
Die eventuellen Unstimmigkeiten und Abweichungen in den Ausführungsunterlagen sind vom AN innerhalb von 4 Wochen nach Auftragserteilung der Objektüberwachung mitzuteilen.

Maße auf den vorliegenden Zeichnungen dienen lediglich als Kalkulationsgrundlage und sind vom AN verantwortlich auf der Baustelle für jedes Element zu überprüfen.
Dazu hat der AN gemäß dem Baufortschritt ein verbindliches Bauaufmaß zu erstellen, das der OÜW vorzulegen ist.
Diese Leistung wird als Nebenleistung nicht gesondert vergütet und ist in die Einheitspreise einzukalkulieren.

1.3  Bauablauf

Es ist ein zeitlich nach Bauabschnitten und Bauteilen (Ebenen) gestaffelter Bauablauf vorgesehen und zu kalkulieren.

2.  S t o f f e  u n d  B a u t e i l e

Die Gesamtkonstruktion Parkett ist in der Baustoffklasse B1 auszuführen. Im LV spezifisch beschriebene Baustoffe und Bauteile stellen die geforderte Qualität dar.

2.1  Material- und Bauteilverträglichkeit

Alle im LV aufgeführten Einzelteile müssen aufeinander abgestimmt und miteinander verträglich sein, um die uneingeschränkte Funktion der Konstruktionen zu gewährleisten.
Siehe hierzu auch 'ZUSÄTZLICHE ALLGEMEINE VERTRAGSBEDINGUNGEN' unter Punkt B.29 - Vorbemerkungen zur Materialökologie.

3.  A u s f ü h r u n g

3.1  Allgemeines

Vor Ausführungsbeginn hat der AN mit dem AG bzw. dessen Objektüberwachung festzulegen, wo das zu verwendende Material auf der Baustelle gelagert werden kann, um gegenseitige Störungen der am Bau beteiligten Handwerker während der Bauausführung zu vermeiden.

Vor Beginn der Arbeiten sind die tatsächlichen Einbauhöhen bezogen auf das gesamte Ausbausystem mit der Bauleitung abzustimmen, falls unzulässige Toleranzen oder Änderungen des geplanten
Fußbodenaufbaus festgestellt oder vermutet werden.

Zu verlegendes Material innerhalb einer zusammenhängenden Fläche muss aus einer gemeinsamen Charge stammen.
Ist es aus produkttechnischen Gründen unvermeidbar, dass leichte Struktur- und Farbunterschiede auftreten können, so ist der AG vorher auf diesen Umstand hinzuweisen und um sein Einverständnis
zu ersuchen.

Nach Fertigstellung der Arbeiten hat der AN dem AG bzw. dessen OÜW eine Liste über die verlegten Beläge, gegliedert nach Verwendungsort, Produktbezeichnung und Hersteller für spätere Nachbestellungen zu übergeben.

Der Auftragnehmer hat die verlegten Beläge bis zur Abnahme gegen Beschädigung und Verschmutzung durch Abdecken zu schützen (siehe separate Leistungspositionen)

Bei Zuschneiden und Abschneiden von Parkett, soweit dabei Holzstaub entsteht, sowie für Tätigkeiten im Gefahrenbereich von Holzstäuben,
sind die Sicherheitsanforderungen zu beachten.

3.2  Verarbeitungsrichtlinien

Vorgeschriebene Materialien und Bauteile sind unter Beachtung der Verarbeitungsrichtlinien des Herstellers einzubauen.

3.3  Aufmaße

Aufmaße vor Ort sind für alle zu erstellenden Bauteile zwingend notwendig. Über die fertigungstechnisch notwendigen Einbaumaße ist ein Aufmaßprotokoll zu erstellen und unaufgefordert der OÜW
vorzulegen. Dieser Aufwand wird ergänzend zur VOB/C als Nebenleistung nicht separat vergütet.

3.4  Untergrund

Der Untergrund für den Parkettbelag besteht aus Zementestrich als schwimmender Estrich, CT-F4-S55 nach DIN 18560-2.

3.5  Masstoleranzen

Für alle Bodenbeläge gelten die erhöhten Anforderungen nach DIN 18202, Tabelle 3, Zeile 4. Zum Ausgleich von Unebeneiten kommen Spachtel- und Ausgleichsmassen zur Ausführung.
Diese sind mit einer Mindeststärke von 1 mm einzubauen.

3.6  Parkettbelag

Als Bodenbelag kommt Massivparkett als Mosaikparkett aus massiver Eiche mit versiegelter Oberfläche, klarlackiert, seidenmatt zur Ausführung. Dieser ist nach Herstellervorschrift zu verlegen.

3.7  Muster

Vorab sind Musterflächen gemäß den vom AN angebotenen Belägen auf der Baustelle herzustellen. Die Ausführung und Größe der Fläche ist in der zugehörigen Position beschrieben.
Die Musterflächen werden gemeinsam vom AG sowie den Architekten begutachtet, freigegeben und stellen den Ausführungsstandard dar. Die Musterflächen sind auf Aufforderung der OÜW durch den AN zu demontieren und verbleiben im Besitz des AN.

4.  A u f m a ß  u n d  A b r e c h n u n g

Das Aufmaß und die Abrechnung der Parkettarbeiten erfolgt gemäß VOB/C - DIN 18 356 Parkettarbeiten.

## D - ANLAGENVERZEICHNIS
D_1 Baustelleneinrichtungsplan

20240412_PL4_Baulogistikkonzept Rohbau - 2 Krane (TG-Rampe)_anonym

D_2 Werkplanung

D_2_1 Grundrisse / Schnitte / Ansichten:

Grundrisse:

CLE_ARC_A-UE-BP-00-0289-1-V

CLE_ARC_A-UE-BP-01-0290-1-V

CLE_ARC_A-UE-BP-02-0291-1-V

CLE_ARC_A-UE-BP-03-0292-1-V

CLE_ARC_A-UE-BP-04-0293-1-V

CLE_ARC_A-UE-BP-05-0294-1-V

CLE_ARC_A-UE-BP-06-0295-1-V

Schnitte:

CLE_ARC_A-SN-AA-0028-6-R

CLE_ARC_A-SN-BB-0029-3-R

CLE_ARC_A-SN-CE-0030-5-R

CLE_ARC_A-SN-D1-0031-5-R

CLE_ARC_A-SN-D2-0032-5-R

CLE_ARC_A-SN-FG-0033-6-R

Ansichten:

CLE_ARC_A-AN-FE-K-0124-3-F

CLE_ARC_A-AN-FE-K-0125-3-F

D_2_2  Details:

CLE_ARC_A_DT-BP-0296-1-V

CLE_ARC_A-DT-TR-0056-4-R

D_3 Sonstiges

2025-12-15_CLE_Bauablaufterminplan VE 353.02 Bodenbelagsarbeiten-Parkett

BLF_C.2.1_Materialoekologie_Ausschreibungstexte_Vorbemerkungen_VORGABE_BAU_20241023

SiGeOrdner&SiGePlan_BV_Wohnungsbau_CLE

SiGePlan_pb komplett

Schallschutz_825-6745-2.4_CLE_20250703_LPH5

Wärmeschutz_825-6745-1.3_20230601_Genehmigungsplanung_zur Ausschreibung

## 3530.02 BODENBELAGSARBEITEN PARKETT
Datum: 04.03.2026

### Bereich 1 BODENBELAGSARBEITEN PARKETT

#### Abschnitt 1.1 BAUSTELLENEINRICHTUNG

SM: 1

SP: 1

**1.1.10 Baustelle einrichten/beräumen**
*** Pauschalposition
Baustelleneinrichtung bestehend aus
Geräten, Werkzeugen, Hebezeugen und sonstige Betriebsmitteln, sowie Tagesunterkünften sofern erforderlich und für die vertragsgemäße Durchführung der Bauleistungen benötigt,
einschließlich aller Nebenleistungen auf die Baustelle liefern, bereitstellen, betriebsfertig aufstellen, einrichten und nach der Fertigstellung der Bauleistungen wieder beräumen.

Bei der Kalkulation ist zu beachten, dass bauseits folgende, allgemein nutzbaren Baustelleneinrichtungen zur Verfügung stehen:
- Baustromversorgung mit Baustromverteilerkästen
  an zentralen Stellen in und um das Gebäude.
- Bauwasserversorgung mit Zapfstellen
  ausserhalb des Gebäudes
- Sanitäre Einrichtungen (WC-Container / mobile WC Kabinen)

Diese Position gilt als Pauschale (1 Stück)
für das Einrichten und Beräumen der Baustelle für sämtliche
Abschnitte des Leistungsverzeichnisses soweit nicht für
bestimmte Leistungen eine gesonderte Position im Leistungsverzeichnis enthalten ist.
Kosten für Vorhaltung und Unterhalt werden über eine gesonderte Position abgegolten.

Regelungen allgemein und im speziellen zu Sanitäranlagen (WC), Baustrom und Bauwasser siehe ZTV allgemein.

Die Abrechnung erfolgt zu 70% nach vollständig abgeschlossener Baustelleneinrichtung und zu 30% nach vollständig geräumter Baustelleneinrichtung nach Abschluss aller Leistungen des  AN.
Menge: 1,000 PSCH
SM: 1
SP: 1

**1.1.20 Baustelleneinrichtung vorhalten/unterhalten**
Baustelleneinrichtung wie zuvor beschrieben
über die Dauer der Baumaßnahme vor- und unterhalten.

Abrechnung nach 'Stück' kompletter Baustelleneinrichtung  je Woche.
Menge: 40,000 StWo
SM: 1
SP: 1

#### Abschnitt 1.2 PARKETTARBEITEN

SM: 1

SP: 1

*Hinweis: V o r b e r e i t e n d e M a ß n a h m e n :*

**1.2.10 Messung Ebenheitstoleranzen abschnittsweise**
*** Pauschalposition
Messung der Ebenheitstoleranzen abschnittsweise

Ausführung einschießlich
- Dokumentation in Planunterlagen:
  Abweichungen zu den Ebenheitstoleranzen nach
  DIN 18202 für erhöhte Anforderungen sind gesondert
  zu kennzeichnen
- Übergabe mit Protokoll, rechtzeitig vor
  Ausführungsbeginn

Ausführung abschnittsweise in allen Ebenen
Menge: 1,000 PSCH
SM: 1
SP: 1

**1.2.20 Reinigen des Untergrundes**
Reinigen des Untergrundes aus Zementestrich
von grober Verschmutzung, Kleber- und Mörtelreste,
als besondere Leistung nach DIN 18365,
Ziffer 4.2.3 VOB/C,
einschl. anfallenden Schutt ordnungsgemäß beseitigen und entsorgen.

Ausführung nur auf ausdrückliche Anweisung der OÜW.
Menge: 2950,000 m2
SM: 1
SP: 1

**1.2.30 Untergrund vorbereiten, Zementestrich**
Vorbereiten des Untergrundes aus Zementestrich
durch Anschleifen mit anschließendem Absaugen der Oberflächen zur Erzielung eines guten Haftgrundes,
als besondere Leistung nach DIN 18365,
Ziffer 4.2.4 VOB/C, einschl. anfallender Schutt ordnungsgemäß beseitigen und entsorgen.

Es sind Geräte mit wirksamer Absaugung zum Schutz von Mitarbeitern und Umwelt zu verwenden.
Die Verwendung dieser Geräte ist zu dokumentieren.

In die Position ist auch der Aufwand für händisches Ergänzen an sämtlichen Randbereichen und aufgehenden Wänden einzukalkulieren.

Ausführung nur auf ausdrückliche Anweisung der OÜW.
Menge: 2950,000 m2
SM: 1
SP: 1

**1.2.40 Risse verharzen**
Risse und Scheinfuge in schwimmend verlegtem Zementestrich ausreichend tief aufweiten,
gründlich säubern und mit lösemittelfreien
2-komponenten Epoxidharzinjektionen Kraftschlüssiges Verschliessen, einschliesslich Verklammerung
(Länge der Klammern ca. 10 cm).

Ausführung nur auf besondere Anordnung der OÜW.
Menge: 100,000 m
SM: 1
SP: 1

**1.2.50 Absperrung**
Absperranstrich der vorbereiteten Untergründe
aus Zementestrich oder glattem Beton
mit zweikomponentiger, lösemittelfreier Spezial-Absperrung
auf Reaktionsharz-Basis (EP, PUR),
bei aufsteigender Feuchte oder erhöhter Restfeuchte
bis 5 CM-%,
für anschließendes vollflächiges Verlegen von Parkett..
In den frischen Auftrag feuergetrockneten Quarzsand
bis 0,7 mm und nach Herstellerangaben einstreuen
(ca. 2 kg/m2),
nach dem Erhärten überschüssigen losen Quarzsand absaugen.
Ausführung nur auf ausdrückliche Anweisung der OÜW.
Menge: 300,000 m2
SM: 1
SP: 1

**1.2.60 Grundierung, Zementestrich**
Voranstrich des vorbereiteten Untergrundes aus
Zementestrich mit einer lösemittelfreien,
emissionsarmen Grundierung, zur Erreichung der erforderl. Haftzugfestigkeit (Haftbrücke), Verarbeitung nach Herstellerrichtlinien, für anschließendes Verlegen des Parkettbelages.
Menge: 2950,000 m2
SM: 1
SP: 1

**1.2.70 Spachtelung, 1 bis 5 mm**
Einmaliges, ganzflächiges Spachteln des
vorbereiteten und grundierten Untergrundes aus Zementestrich, mit einer stuhlrollengeeigneten, spannungsarmen Zement-Nivelliermasse,
zum Ausgleich unebener Stellen.

Ausgleichen von Unebenheiten: über 1 mm bis 5 mm

einschl. Schleifen der Spachtelung mit 40er bis 60er
Korn (nach Herstellervorschrift) und anschließendem Absaugen der Oberfläche, zur Erhöhung der Oberflächengüte und Saugfähigkeit.
Es sind Geräte mit wirksamer Absaugung zum Schutz von Mitarbeitern und Umwelt zu verwenden.
Die Verwendung dieser Geräte ist zu dokumentieren.

Das verwendete Produkt muss der EMICODE-Gruppe EC1 entsprechen.

Ausführung nur auf besondere Anweisung der OÜW.
Menge: 2950,000 m2
SM: 1
SP: 1

**1.2.80 Randstreifen abschneiden**
Abschneiden des Überstandes von Randdämmstreifen,
einschließlich dem Entfernen und Entsorgen des Materials durch den Auftragnehmer.

Ausführung nur auf besondere Anweisung der OÜW.
Menge: 3100,000 m
SM: 1
SP: 1

**1.2.90 Feuchtemessung**
Jede weitere, über die einmalige nach DIN 18 365
Ziffer 4.1.6 VOB/C hinausgehende Messung
der Feuchte der Untergründe zur Feststellung der Verlegefähigkeit.
Abrechnung in Stück der erbrachten Messung für
die zu verlegenden Parkettbeläge aus dieser Vergabeeinheit.

Messprotokolle sind in 3-facher Ausfertigung sowie
in digitaler Form als PDF-Dateien zur Abrechnung vorzulegen.

Ausführung nur auf ausdrückliche Anweisung und
in Anwesenheit der OÜW.
Menge: 30,000 St
SM: 1
SP: 1

*Hinweis: P a r k e t t :*

**1.2.100 Bodenbelag Zwei-Schicht-Stabparkett, unregelmäßiger Verband, 15 mm, Eiche**
Parkettfußboden als Fertigparkett
als Zwei-Schicht-Stabparkett mit 6 mm Nutzschicht nach DIN EN 13489, liefern und vollflächig verklebt verlegen.

Holzart:  Eiche
Sortierung:  Klasse "Dreieck" (gestreift)
  nach DIN EN 13226,
  Lebhaftes Erscheinungsbild
  in Farbe und Struktur, mit natürlichen Farbunterschieden durch geringen
  bis mäßigen Splintholzanteil
  Rindeneinwuchs unzulässig
Parkettdicke:  15 mm
  Nutzschicht: 6 mm
  Trägerschicht: 9 mm
Format:  B x L = ca. 70 x 490 mm
  mit Nut und Feder
Verlegemuster:  Schiffsboden, unregelmäßiger Verband
Verlegeart:  gerade zur Wand
Oberfläche:  werkseitig geschliffen und farblos versiegelt,
Untergrund:  Zementheizestrich mit Spachtelung
Aufbauhöhe:  15 mm

Brandschutz:  Cfl-s1 (schwer entflammbar) nach
  DIN EN 14342 und und DIN EN 13501

Verlegung des Parketts inerhalb von Wohnungen und Fluren gleich,

mit elastischem, lösemittelfreiem Parkettklebstoff nach DIN EN 14293 vollflächig auf dem Untergrund verkleben

einschließlichl werkseitiger Lackierung

Grundlage der Planung war das Produkt Comfort Tabis:
Angebotenes Fabrikat / Erzeugnis: '....................................................' (vom Bieter einzutragen)

Ausführung gemäß ZTV und Architektenplänen sowie nach den Verarbeitungs- und Verlegehinweisen der Hersteller.

Ausführung einschließlich Vorbereiten für die Oberflächenbehandlung.

Oberflächenbehandlungen siehe gesonderte Position.
Menge: 2950,000 m2
SM: 1
SP: 1

**1.2.110 Reservematerial, nur liefern**
Liefern von zuvor beschriebenem Parkett
als Reservematerial zur Einlagerung.

Das Reservematerial muss der gleichen Charge entstammen, wie das ursprünglich eingebaute Material.

Das Material muss sachgerecht verpackt auf Paletten antransportiert werden und vor Ort an einem durch
die OÜW angewiesenen Platz abgeladen werden.
Die Paletten sind Teil der Lieferung und werden nicht zurückgegeben.
Menge: 50,000 m2
SM: 1
SP: 1

**1.2.120 Erstreinigung, Erstpflege Bodenbelag Zwei-Schicht-Stabparkett**
*** Bezugsbeschreibung
Erstreinigung und Erstpflege des vorbeschriebenen Parkettbelags bestehend aus:

A  Erstreinigung
        - beseitigen von Grobverschmutzung
        - Verschmutzung und Rückstände
  durch mechanische Grundreinigung
  entfernen, mit Reinigungspad oder -bürste,
        - Schmutz aufnehmen
        - mit klarem Wasser nachwischen

B  Ersteinpflege
        - aufbringen von Wischpflegemittel
  oder Emulsion
        - nach Abtrocknung auspolieren mit einem
  Polierpad

sowie nach Herstellervorschrift, die unmittelbar nach Auftragserteilung an die OÜW zu übergeben ist
Angebotenes Fabrikat / Erzeugnis: '....................................................' (vom Bieter einzutragen)

Die Leistung ist zeitlich versetzt zur Hauptleistung
und abschnittsweise nach Aufforderung der OÜW durchzuführen.
Menge: 2950,000 m2
SM: 1
SP: 1

**1.2.130 Anarbeiten ohne Leistenabdeckung, orthogonal**
Mehraufwand für das Anarbeiten aller zuvor beschriebenen Parkettfussböden an orthogonal
stehende Begrenzungen, Fassade, Wände,
Stützen und bodengleiche Einbauten
(z.B. Elektranten, Trennschienen und Trennwinkel)
ohne Leistenabdeckung.

Dies beinhaltet im Besonderen das passgenaue Einarbeiten des Belages und die Einhaltung von durchlaufenden Kanten ohne jegliche Versprünge.

Breite der Randfuge bis max. 10 mm,
Füllung mit Presskork.
Menge: 200,000 m
SM: 1
SP: 1

*Hinweis: M a i s o n e t t e - T r e p p e n P a r k e t t:*

**1.2.140 Stufe Maisonettetreppe, l = ca. 92 cm, Material des Bodenbelags**
*** Bezugsbeschreibung
Trittstufenkonstruktion aus Fertigparkettelementen, aus selben Material wie zuvor beschriebener Bodenbelag, bestehend aus Tritt- und Setzstufe,
werkseitig verleimt auf Mulitplexplatte und geklebt auf Stahlbetonfertigteiltreppe, liefern und einbauen.

Untergrund: Stahlbetonfertigteil, Multiplexträger
Stufenbreite:  ca. 92 cm (Trittstufe)
Stufentiefe:  ca. 25 cm (Trittstufe)
Höhe Setzstufe: ca. 20 cm

Parkettdicke: ca. 14 mm
Mulitplexträger: ca. 18 mm
Stufendicke:  ca. 40 mm (inkl. Kleber)

Holzart Oberfläche: Eiche, Fertigparkett
Verlegemuster: auf Trittstufe in gleicher Richtung wie
  längste Seite der Setzstufe verlaufend
Erscheinungsklasse:○ nach DIN EN 14761
  oder nach Bemusterung der freien Klasse des Bieters
Oberflächen:  werkseitig geschliffen und farblos versiegelt,

Stufenkanten gebrochen (nicht gerundet),
verdeckte Befestigung/Verklebung,
einschl. Anschluss an aufgehende Wände

Hinweis: Da im Bereich der Maisonettetreppen keine Sockelleisten montiert werden, ist der Anschluss an die aufgehenden Wände besonders sauber und exakt auszuführen.

Die angegebenen Maße dienen lediglich der Kalkulation und sind nach Beauftragung durch den AN eigenständig vor Ort an allen einzelnen Einbauorten aufzumessen.
Die Ausführung ist im Rahmen dieser Positionsbeschreibung an den vor Ort vorgefundenen und im Rahmen der Toleranzen liegenden Maße auszurichten.

Setzstufe bündig unter Trittstufe anschließend,

Inklusive Unterkonstruktion aus Multiplexträger, ca. 18 mm, verklebt auf Stb.-Fertigteiltreppe mittels Treppenstufenschaum und absolut waagerechtem Einbau durch Höhenausgleich, falls erforderlich

Ausführung nach Bemusterung der Konstruktion durch den Architekten bzw. den Bauherrn

Ausführung nach Plan:
  CLE_ARC_A-UE-BP-0294-0-V
CLE_ARC_A-UE-BP-0295-0-V
CLE_ARC_A-DT-BP-0296-0-V
CLE_ARC_A-DT-TR-0056-4-R

Einbauort:
Haus A (Vorne) und Haus B vom 5.OG ins 6.OG
Menge: 25,000 m2
SM: 1
SP: 1

**1.2.150 Treppenpodest Maisonettetreppe, Material des Bodenbelags**
*** wie Position 1.2.140
Bodenbelag aus Fertigparkett auf Zwischenpodest, liefern und verlegen,

im unregelmäßigen Verband

Breite Fertigparkettelement gleich wie Trittstufe.
Menge: 3,000 m2
SM: 1
SP: 1

**1.2.160 Erstreinigung, Erstpflege Bodenbelag Maisonettetreppe**
*** wie Position 1.2.120
Erstreinigung und Erstpflege des vorbeschriebeen Parkettbelags der Tritt- und Setzstufen, sowie des Treppenpodests :
Menge: 28,000 m2
SM: 1
SP: 1

**1.2.170 Elastomerauflager Antrittsstufe**
Liefern und Einbauen eines Elastomerauflagerstreifens,

35/5 mm
Länge ca. 92cm

unter der Antrittsstufe, zur Schallentkopplung,

einschließlich der dauerelastischen Verfugung unterhalb der Antrittsstufe
Menge: 2,000 St
SM: 1
SP: 1

*Hinweis: S o c k e l l e i s t e n :*

*Hinweis: H i n w e i s :*
H i n w e i s :

Bei der Befestigung der nachfolgend beschriebenen Sockelleisten mit Schrauben in die rückwertige Wand,
sind die bauseitig verlegten Elektroleitungen zu berücksichtigen und Beschädigungen an den Leitungen dringend zu vermeiden. Die dazu notwendige Abstimmung mit dem AN Elektro und das Berücksichtigen der Elektropläne bei der Montage
der Sockelleisten, ist im Preis mit einzukalkulieren.

**1.2.180 Schmetterlings-Sockelleiste aus Massivholz Eiche, Schmetterlingsprofil, ca. 50 x 16 mm**
Sockelleiste, Schmetterlingsprofil, aus Eiche massiv, in Regelmindestlängen von 2,0 m, passend zum Boden mit Parkettbelag, liefern und auf das Parkett nageln.

Ausführung gemäß Planung des Architekten
sowie ZTV Parkettarbeiten

Holzart:  Eiche, massiv
Abmessung:  ca. 50 x 16 mm
Untergrund:  Verputzter Stahlbeton oder Mauerwerk
  GK-Platten
Oberfläche:  weiß lackiert

Eckausbildung der Innen- und Aussenecken
auf Gehrung einschl. sauberem Zusammenführen
der Schnittkanten,
Stoßausbildung durch Gehrungsschnitte, Schnittkanten gefast und sichtbare Flächen mit Oberflächenbehandlung.
Es ist darauf zu achten, dass die Stöße möglichst in den Ecken erfolgt.

Mit aufgeklebtem, 3 mm starken Filzstreifen (Vitoband), wandseitig, farblich passend zur Lackierung, zur Schallentkopplung.

Hinweis:
Sockelleisten im Bereich der Maisonette-Treppen ausgenommen.

Ausführung einschließlich:
- Befestigung auf das Parktett mit Nägel
- aller erforderlichen Bohrungen, Verbindungs-
  und Befestigungsmittel
- aller Zuschnitte (End- und Eckausbildungen,
  Richtungsänderungen, Längs- und Gehrungsschnitte)
- Oberflächenbehandlung der Schnittflächen bei
  sichtbaren Leistenenden.
- Anpassarbeiten an Fenster, Türzargen, etc.
- Verfugung des Übergangs zu aufgehenden Wänden
  mit überstreichfähigem dauerelastischen Fugenmaterial
Menge: 2900,000 m
SM: 1
SP: 1

*Hinweis: S c h u t z a b d e c k u n g e n :*

**1.2.190 Schutzabdeckung, folienkaschierter Karton, verlegen**
Schutzabdeckung aus folienkaschiertem Kartonpapier
(Tetra Pak oder gleichwertig)
auf allen zuvor genannten Parkettbelägen.

Abdeckung bestehend aus Kartonpapier mit
beidseitiger wasserabweisender PE-Folienkaschierung,
Flächengewicht ca. 350 g/m2;
Die Abdeckung ist einlagig mit ausreichend
überlappenden und verklebten Stößen zu verlegen.
Freie Seiten und Rändern sind ebenfalls abzukleben.
Die zu schützenden Flächen sind vorher zu säubern.

Schutzabdeckung einbauen, auch abschnittsweise.
Menge: 2950,000 m2
SM: 1
SP: 1

**1.2.200 Schutzabdeckung, folienkaschierter Karton, entfernen und entsorgen**
Schutzabdeckung aus folienkaschiertem Kartonpapier
entfernen und entsorgen,
nachlaufend zu den Hauptleistungen,
auf besondere Anordnung der OÜW.
Das zu entsorgende Material ist zu laden,
abzutransportieren und abfallrechtskonform,
fachgerecht zu verwerten bzw. zu entsorgen.
Menge: 2950,000 m2
SM: 1
SP: 1

#### Abschnitt 1.3 PLANUNGSLEISTUNGEN

SM: 1

SP: 1

**1.3.10 Verlegeplan Parkettbelag**
*** Pauschalposition
Auf Grundlage der Werk- und Detailplanung des
Architekten ist für die Verlegung des Bodenbelags
Parkett ein Verlegeplan mit Fugenverlauf zu erstellen.

Dieser ist mit den planenden Architekten rechtzeitig,
d.h. mindestens 2 Wochen vor Materialbestellung zur
Prüfung und Freigabe vorzulegen.

Die Freigabe der planenden Architekten ist vom
Auftragnehmer so rechtzeitig zu erwirken, dass die Materialbestellung für den termingerechten Beginn
der Arbeiten erfolgen kann.
Menge: 1,000 PSCH
SM: 1
SP: 1

**1.3.20 Bestandsdokumentation**
*** Pauschalposition
Erstellung der Bestandsdokumentation für die Leistungen der vorbeschriebenen LV-Titel

Zum Zwecke der Bestandsdokumentation ist durch den AN
eine technische Dokumentation,
- digital
  im Format .PDF, .XLS und .DOC
vorzulegen.

Die Einzeldokumente sind jeweils 4 Wochen vor Einbau bzw. Ausführung der Leistung vor Ort der OÜW zu Sichtung und Qualitätsnachweis in digitaler Form zu übergeben.

Die zusammengestellten Gesamtunterlagen sind einheitlich beschriftet und strukturiert, mit Inhaltsverzeichnis
in digitaler Form zu erstellen und spätestens 6 Wochen vor Abnahme auf den DPR hochzuladen.

In den Bestandsunterlagen müssen
mindestens folgende Unterlagen enthalten sein:

- Inhaltsverzeichnis
- Fachunternehmerbescheinigung
- Fachbauleitererklärung
- Nachunternehmerliste mit Telefonnummer und
  Ansprechpartner
- Produktdatenblätter
- Abnahmeprotokolle, Zulassungsbescheide,
- Bestätigung der gesundheitlichen Unbedenklichkeit
  aller eingebauten Materialien
- Sicherheitsdatenblätter aller verbauten Materialien
- Prüfzeugnisse, bauaufsichtliche Zulassungen,
  Übereinstimmungserklärung der Firma
- Pflege- und Reinigungshinweise für die verwendeten
  Materialien

sowie die im Formblatt 214.HW, Weitere Besondere Vertragsbedingungen, unter Ziffer 11 aufgeführten Unterlagen. Die dort aufgeführten Regelungen sind zu beachten.

In dieser Position sind alle Leistungen zu erfassen, die über die Grundleistung einer Bestandsdokumentation gem. VOB
hinausgehen.
Menge: 1,000 PSCH
SM: 1
SP: 1

#### Abschnitt 1.4 STUNDENLOHNARBEITEN

SM: 1

SP: 1

*Hinweis: Hinweis zu Stundenlohnarbeiten*
Hinweis zu Stundenlohnarbeiten:
Stundenlohnarbeiten sind nur nach vorheriger Anmeldung
und anschließender Freigabe durch den AG, bzw. OÜW möglich. Der AN hat grundsätzliche keinen Anspruch auf Ausführung der Stundenlohnarbeiten.

Sofern Stundenlohnarbeiten anfallen, sind vom Auftragnehmer wöchentlich Stundenlohnzettel in mindestens zweifacher
Ausfertigung einzureichen.
Diese müssen außer den Angaben nach VOB/B § 15 Nr. 3

- das Datum,
- die Bezeichnung der Baustelle,
- die genaue Bezeichnung des Ausführungsortes
  innerhalb der Baustelle,
- die Art der Leistung,
- die Namen der Arbeitskräfte und deren Berufs-,
  Lohn- oder Gehaltsgruppe,
- die geleisteten Arbeitsstunden je Arbeitskraft,
  ggf. aufgegliedert nach Mehr-, Nacht-,
  Sonntags- und Feiertagsarbeit,
  sowie nach im Verrechnungssatz nicht
  enthaltenen Erschwernissen und
- die Gerätekenngrößen
enthalten.

Verspätet angezeigte oder unvollständig beschriebene Stundenlohnarbeiten, welche eine sachliche Prüfung einschränken, werden von der OÜW nicht akzeptiert.

Aufsichtsstunden sowie An- und Abfahrt werden nicht gesondert vergütet, es sei denn, diese sind vom Auftraggeber angeordnet oder objektiv notwendig, z.B. aufgrund gesetzlicher Unfallverhütungsvorschriften.

Die Bescheinigung durch den AG, bzw. die OÜW auf dem Stundenlohnzettel begründet keinen Vergütungsanspruch.
Die Anerkennungswirkung betrifft nur Art und Umfang der erbrachten Leistung (Aufmaß). Ergibt die spätere Rechnungsprüfung die Zugehörigkeit der Stundenlohnarbeiten zu anderen Vertragsleistungen, ist die Vergütung ausgeschlossen.

Die Originale der Stundenlohnzettel behält der Auftraggeber,
die bescheinigten Durchschriften erhält der Auftragnehmer.
Eine Durchschrift ist den Abschlagsrechnungen zur Kontrolle beizufügen.

Die Stundenlohnzettel müssen als solche erkennbar getrennt von Bautagesberichten eingereicht werden. Stundenlohnarbeiten in Bautagesberichten werden nicht anerkannt und dienen auch nicht der Nachweisführung.

**1.4.10 Stundenlohn Vorarbeiter**
Vorarbeiter
Menge: 10,000 h
SM: 1
SP: 1

**1.4.20 Stundenlohn Facharbeiter**
Facharbeiter
Menge: 20,000 h
SM: 1
SP: 1

**1.4.30 Stundenlohn Helfer/Werker**
Helfer/Werker
Menge: 20,000 h
SM: 1
SP: 1
